# Basurero de fundición

- Propiedad del archivo: CYPE Ingenieros S.A.
- Formato: FIEBDC-3/2016
- Programa: Generador de precios de la construcción. CYPE Ingenieros, S.A.
- Fecha: 11/02/2025
- Ámbito geográfico: Chile
- Divisa: CHL
- Costes indirectos: 3 %
- Gastos generales: 13 %
- Beneficio industrial: 6 %
- IVA: 19 %

## U Urbanización interior del lote

### UM Mobiliario urbano

#### UME Basureros

**UME020** Ud Basurero de fundición.
Basurero de fundición de suelo con pedestal, con cubeta interior desmontable de forma tronco-prismática invertida de lámina galvanizada, de 25 litros de capacidad, con sistema de vaciado por gravedad, con tacos y tornillos de acero a una superficie soporte (no incluida en este precio).
Incluye: Replanteo de alineaciones y niveles. Colocación y fijación de las piezas.
Criterio de medición de proyecto: Número de unidades previstas, según documentación gráfica de Proyecto.
Criterio de medición de obra: Se medirá el número de unidades realmente ejecutadas según especificaciones de Proyecto.

| Código | Ud | Descripción | Rendimiento | Precio | Importe |
|---|---|---|---|---|---|
| mt52mug080i | Ud | Basurero de fundición de suelo con pedestal, con cubeta interior desmontable de forma tronco-prismática invertida de lámina galvanizada, de 25 litros de capacidad, con sistema de vaciado por gravedad. (material) | 1 | 185419.75 | 185419.750 |
| mt52mug200e | Ud | Repercusión, en la colocación de basurero, de elementos de fijación sobre superficie soporte: tacos y tornillos de acero. (material) | 1 | 2757.02 | 2757.020 |
| mo041 | h | Maestro 1ª construcción de obra civil. (mano de obra) | 0.328 | 8689.02 | 2849.999 |
| mo087 | h | Ayudante construcción de obra civil. (mano de obra) | 0.328 | 6494.86 | 2130.314 |
| % | % | Herramientas | 2 % | 193157.083 | 3863.142 |
|  |  | Costes directos |  |  | 197020.225 |
