# Muro de contención de mampostería

- Propiedad del archivo: CYPE Ingenieros S.A.
- Formato: FIEBDC-3/2016
- Programa: Generador de precios de la construcción. CYPE Ingenieros, S.A.
- Fecha: 18/05/2024
- Ámbito geográfico: Chile
- Divisa: CHL
- Costes indirectos: 3 %
- Gastos generales: 13 %
- Beneficio industrial: 6 %
- IVA: 19 %

## U Urbanización interior del lote

### UN Contenciones

#### UNM Muros de contención

**UNM010** m³ Muro de contención de mampostería.
Muro de contención de tierras de mampostería ordinaria de piedra granítica, a una cara vista, entre terrenos a distinto nivel, de hasta 3 m de altura, recibida con mortero de cemento confeccionado en obra, con 300 kg/m³ de cemento, color blanco (con arena de mármol blanco), con aditivo hidrófugo, dosificación 1:5, suministrado en sacos. Incluso tubos de PVC para drenaje.
Criterio de valoración económica: El precio no incluye la fundación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010b | m³ | Piedra granítica, para mampostería ordinaria. (material) | 0.81 | 14383.5 | 11650.635 |
| mt08aaa010a | m³ | Agua. (material) | 0.038 | 919.27 | 34.932 |
| mt01arg005b | t | Arena de mármol blanco, para mortero preparado en obra. (material) | 0.301 | 75726.85 | 22793.782 |
| mt08cem041e | kg | Cemento blanco en sacos. (material) | 57.285 | 142.2 | 8145.927 |
| mt08adt010 | kg | Aditivo hidrófugo para imprimación de morteros u hormigones. (material) | 1.146 | 735.42 | 842.791 |
| mt36tie010da | m | Tubo de PVC, serie B, de 75 mm de diámetro y 3 mm de espesor, con extremo abocardado. (material) | 0.05 | 2309.67 | 115.484 |
| mq06hor010 | h | Concretera eléctrica con una capacidad de amasado de 160 l. (maquinaria) | 0.199 | 2206.2 | 439.034 |
| mo041 | h | Maestro 1ª construcción de obra civil. (mano de obra) | 2.886 | 8327.21 | 24032.328 |
| mo022 | h | Maestro 1ª colocador de piedra natural. (mano de obra) | 3.777 | 8327.21 | 31451.872 |
| mo060 | h | Ayudante colocador de piedra natural. (mano de obra) | 3.777 | 6224.8 | 23511.070 |
| % | % | Herramientas | 3 % | 123017.855 | 3690.536 |
|  |  | Costes directos |  |  | 126708.391 |

Residuos:
- colocación: mt08pmu010b Piedra granítica, para mampostería ordinaria; factor de residuo 0.0153852
- colocación: mt01arg005b Arena de mármol blanco, para mortero preparado en obra; factor de residuo 0.003
- colocación: mt08cem041e Cemento blanco en sacos; factor de residuo 0.0063
- colocación: mt08adt010 Aditivo hidrófugo para imprimación de morteros u hormigones; factor de residuo 0.055
- colocación: mt36tie010da Tubo de PVC, serie B, de 75 mm de diámetro y 3 mm de espesor, con extremo abocardado; factor de residuo 0.08

## Recursos

**mt08pmu010b** m³ Piedra granítica, para mampostería ordinaria
Datos técnicos: Coste energético 5772.000 MJ; Emisión de CO2 208.000 kg; Código LER 01 04 13; Masa del elemento 2600 kg; Volumen 1.733333 m3

**mt08aaa010a** m³ Agua
Datos técnicos: Coste energético 60.000 MJ; Emisión de CO2 30.000 kg

**mt01arg005b** t Arena de mármol blanco, para mortero preparado en obra
Datos técnicos: Coste energético 75.000 MJ; Emisión de CO2 4.000 kg; Código LER 01 04 08; Masa del elemento 1000 kg; Volumen 0.666667 m3

**mt08cem041e** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para imprimación de morteros u hormigones
Datos técnicos: Coste energético 71.130 MJ; Emisión de CO2 2.824 kg; Código LER 17 09 04; Masa del elemento 1 kg; Volumen 0.000667 m3
Residuos:
- embalaje: re170203 Plástico; rendimiento 0.032 kg

**mt36tie010da** m Tubo de PVC, serie B, de 75 mm de diámetro y 3 mm de espesor, con extremo abocardado
Datos técnicos: Coste energético 50.706 MJ; Emisión de CO2 4.908 kg; Código LER 17 02 03; Masa del elemento 1.02 kg; Volumen 0.0017 m3
Residuos:
- embalaje: re170201 Madera; rendimiento 0.04 kg
- embalaje: re170203 Plástico; rendimiento 0.001 kg
