# Hormigón proyectado, para vaso de piscina

- Propiedad del archivo: CYPE Ingenieros S.A.
- Formato: FIEBDC-3/2016
- Programa: Generador de precios de la construcción. CYPE Ingenieros, S.A.
- Fecha: 18/05/2024
- Ámbito geográfico: Chile
- Divisa: CHL
- Costes indirectos: 3 %
- Gastos generales: 13 %
- Beneficio industrial: 6 %
- IVA: 19 %

## U Urbanización interior del lote

### UP Piscinas

#### UPG Vasos, ménsulas y escaleras

**UPG010** m² Hormigón proyectado, para vaso de piscina.
Hormigón H35 (20) 20/6, expuesto a ciclos hielo-deshielo, exposición a sulfatos despreciable, con baja permeabilidad, expuesto a ambientes salinos, docilidad blanda, proyectado por vía húmeda para formación de paramento horizontal de vaso de piscina, de 15 cm de espesor, con doble malla electrosoldada sin economía de borde tipo C 139 de acero AT56-50H, separación 100x100 mm y Ø longitudinal 4,2 mm, y armadura de refuerzo de acero A63-42H, cuantía 4 kg/m³, sin juntas de proyecto. Incluso alambre de atar y separadores.
Incluye: Preparación de la superficie soporte. Colocación de la malla electrosoldada. Colocación de la armadura de refuerzo. Proyección del hormigón en capas sucesivas.
Criterio de medición de proyecto: Superficie medida según documentación gráfica de Proyecto.
Criterio de medición de obra: Se medirá la superficie realmente ejecutada según especificaciones de Proyecto.

| Código | Ud | Descripción | Rendimiento | Precio | Importe |
|---|---|---|---|---|---|
| mt07ame110ada | m² | Malla electrosoldada sin economía de borde tipo C 139 de acero AT56-50H, separación 100x100 mm, con barras longitudinales de 4,2 mm de diámetro y barras transversales de 4,2 mm de diámetro, según NCh 218.Of77. (material) | 2.2 | 2044.35 | 4497.570 |
| mt07aco100a | kg | Acero en barras con resaltes, A63-42H, de varios diámetros, según NCh204.Of77. (material) | 4.2 | 680.54 | 2858.268 |
| mt08var050 | kg | Alambre galvanizado para atar, de 1,30 mm de diámetro. (material) | 0.048 | 919.27 | 44.125 |
| mt07aco020d | Ud | Separador homologado para muros. (material) | 4 | 42.49 | 169.960 |
| mt10hes200b | m³ | Hormigón para proyectar, H35 (20) 20/6, expuesto a ciclos hielo-deshielo, exposición a sulfatos despreciable, con baja permeabilidad, expuesto a ambientes salinos, docilidad blanda, con una dosificación de cemento de 400 kg/m³, preparado en central. (material) | 0.155 | 79415.96 | 12309.474 |
| mq06gun010 | h | Shotcretera de hormigón por vía húmeda 33 kW. (maquinaria) | 0.811 | 9296.48 | 7539.445 |
| mo043 | h | Maestro 1ª enfierrador. (mano de obra) | 0.098 | 8665.87 | 849.255 |
| mo090 | h | Ayudante enfierrador. (mano de obra) | 0.103 | 6473.56 | 666.777 |
| mo041 | h | Maestro 1ª construcción de obra civil. (mano de obra) | 0.659 | 8327.21 | 5487.631 |
| mo087 | h | Ayudante construcción de obra civil. (mano de obra) | 0.279 | 6224.8 | 1736.719 |
| % | % | Herramientas | 3 % | 36159.224 | 1084.777 |
|  |  | Costes directos |  |  | 37244.001 |

Residuos:
- colocación: mt07ame110ada; factor de residuo 0.0206087
- colocación: mt07aco100a Acero en barras con resaltes, A63-42H, de varios diámetros, según NCh204.Of77; factor de residuo 0.0075
- colocación: mt08var050 Alambre galvanizado para atar, de 1,30 mm de diámetro; factor de residuo 0.0038
- colocación: mt10hes200b; factor de residuo 0.00121306

## Recursos

**mt07ame110ada** m² Malla electrosoldada sin economía de borde tipo C 139 de acero AT56-50H
Datos técnicos: Coste energético 21.429 MJ; Emisión de CO2 1.112 kg; Código LER 17 04 05; Masa del elemento 2.18 kg; Volumen 0.001038 m3

**mt07aco100a** kg Acero en barras con resaltes, A63-42H, de varios diámetros, según NCh204.Of77
Datos técnicos: Coste energético 9.830 MJ; Emisión de CO2 0.510 kg; Código LER 17 04 05; Masa del elemento 1 kg; Volumen 0.000476 m3

**mt08var050** kg Alambre galvanizado para atar, de 1,30 mm de diámetro
Datos técnicos: Coste energético 25.100 MJ; Emisión de CO2 2.560 kg; Código LER 17 04 05; Masa del elemento 1 kg; Volumen 0.000476 m3

**mt07aco020d** Ud Separador homologado para muros
Datos técnicos: Coste energético 1.105 MJ; Emisión de CO2 0.114 kg
Residuos:
- embalaje: re150101 Envases de papel y cartón. (componente de residuo); rendimiento 0.072 kg; Código LER 15 01 01; Masa del elemento 1 kg; Volumen 0.001333 m3

**mt10hes200b** m³ Hormigón para proyectar
Datos técnicos: Coste energético 2208.000 MJ; Emisión de CO2 253.000 kg; Código LER 17 01 01; Masa del elemento 2300 kg; Volumen 1.533333 m3
