# Fosa séptica de polietileno de alta densidad (PEAD/HDPE)

- Propiedad del archivo: CYPE Ingenieros S.A.
- Formato: FIEBDC-3/2016
- Programa: Generador de precios de la construcción. CYPE Ingenieros, S.A.
- Fecha: 18/05/2024
- Ámbito geográfico: Chile
- Divisa: CHL
- Costes indirectos: 3 %
- Gastos generales: 13 %
- Beneficio industrial: 6 %
- IVA: 19 %

## U Urbanización interior del lote

### US Depuración de aguas residuales domésticas

#### USS Fosas sépticas y filtros

**USS010** Ud Fosa séptica de polietileno de alta densidad (PEAD/HDPE).
Fosa séptica de polietileno de alta densidad (PEAD/HDPE), de 15000 litros, de 2000 mm de diámetro y 5290 mm de longitud, para 75 usuarios (H.E.), con boca de acceso de 500 mm de diámetro, boca de entrada y boca de salida de 200 mm de diámetro.
Incluye: Replanteo. Colocación y conexionado de la fosa séptica. Comprobación de su correcto funcionamiento.
Criterio de medición de proyecto: Número de unidades previstas, según documentación gráfica de Proyecto.
Criterio de medición de obra: Se medirá el número de unidades realmente ejecutadas según especificaciones de Proyecto.

| Código | Ud | Descripción | Rendimiento | Precio | Importe |
|---|---|---|---|---|---|
| mt46fsp100j | Ud | Fosa séptica de polietileno de alta densidad (PEAD/HDPE), de 15000 litros, de 2000 mm de diámetro y 5290 mm de longitud, para 75 usuarios (H.E.), con boca de acceso de 500 mm de diámetro, boca de entrada y boca de salida de 200 mm de diámetro, para tratamiento primario de aguas residuales. (material) | 1 | 4770226.94 | 4770226.940 |
| mo008 | h | Maestro 1ª gasfitero. (mano de obra) | 4.009 | 8556.75 | 34304.011 |
| mo107 | h | Ayudante gasfitero. (mano de obra) | 4.009 | 6212.96 | 24907.757 |
| % | % | Herramientas | 2 % | 4829438.708 | 96588.774 |
|  |  | Costes directos |  |  | 4926027.482 |
