# Vallado de lote, de malla electrosoldada modular

- Propiedad del archivo: CYPE Ingenieros S.A.
- Formato: FIEBDC-3/2016
- Programa: Generador de precios de la construcción. CYPE Ingenieros, S.A.
- Fecha: 18/05/2024
- Ámbito geográfico: Chile
- Divisa: CHL
- Costes indirectos: 3 %
- Gastos generales: 13 %
- Beneficio industrial: 6 %
- IVA: 19 %

## U Urbanización interior del lote

### UV Cerramientos exteriores

#### UVT Mallas metálicas

**UVT030** m Vallado de lote, de malla electrosoldada modular.
Vallado de lote formado por paneles de malla electrosoldada con pliegues de refuerzo, de 200x50 mm de paso de malla, reducido a 50x50 mm en las zonas de pliegue, y 5 mm de diámetro, de 2,50x1,00 m, acabado galvanizado y plastificado en color blanco RAL 9010 y postes de perfil hueco de sección rectangular, de 60x40x2 mm, fijados con tornillos sobre muros de albañilería u hormigón. Incluso bases para el atornillado directo de postes y accesorios para la fijación de los paneles de malla electrosoldada modular a los postes metálicos.
Criterio de valoración económica: El precio no incluye el muro.
Incluye: Replanteo. Aplomado y alineación de los postes. Atornillado de los postes al soporte. Colocación de los paneles de malla. Colocación de accesorios. Atirantado de los paneles de malla.
Criterio de medición de proyecto: Longitud medida según documentación gráfica de Proyecto, deduciendo los huecos de longitud mayor de 1 m.
Criterio de medición de obra: Se medirá la longitud realmente ejecutada según especificaciones de Proyecto, deduciendo los huecos de longitud mayor de 1 m.

| Código | Ud | Descripción | Rendimiento | Precio | Importe |
|---|---|---|---|---|---|
| mt52vsm010c | m | Panel de malla electrosoldada con pliegues de refuerzo, de 200x50 mm de paso de malla, reducido a 50x50 mm en las zonas de pliegue, y 5 mm de diámetro, de 2,50x1,00 m, acabado galvanizado y plastificado en color blanco RAL 9010. (material) | 1 | 53716.5 | 53716.500 |
| mt52vpm030c | Ud | Poste de perfil hueco de acero de sección rectangular 60x40x2 mm, de 1 m de altura, acabado galvanizado y plastificado en color blanco RAL 9010. (material) | 0.2 | 14422.09 | 2884.418 |
| mt52vpm040 | Ud | Base de aluminio para el atornillado directo de postes, con tornillos y accesorios de fijación. (material) | 0.2 | 22269.4 | 4453.880 |
| mt52vpm050 | Ud | Accesorios para la fijación de los paneles de malla electrosoldada modular a los postes metálicos. (material) | 1.2 | 2294.42 | 2753.304 |
| mo011 | h | Maestro 1ª montador. (mano de obra) | 0.114 | 8556.75 | 975.470 |
| mo080 | h | Ayudante montador. (mano de obra) | 0.114 | 6224.8 | 709.627 |
| % | % | Herramientas | 3 % | 65493.199 | 1964.796 |
|  |  | Costes directos |  |  | 67457.995 |

Residuos:
- colocación: mt52vpm030c; factor de residuo 0.0053

## Recursos

**mt52vpm030c** Ud Poste de perfil hueco de acero de sección rectangular 60x40x2 mm
Datos técnicos: Coste energético 79.426 MJ; Emisión de CO2 7.898 kg; Código LER 17 04 05; Masa del elemento 3.01 kg; Volumen 0.001433 m3
Residuos:
- embalaje: re170203 Plástico. (componente de residuo); rendimiento 0.04 kg; Código LER 17 02 03; Masa del elemento 1 kg; Volumen 0.001667 m3
