# Bordillo para jardín

- Propiedad del archivo: CYPE Ingenieros S.A.
- Formato: FIEBDC-3/2016
- Programa: Generador de precios de la construcción. CYPE Ingenieros, S.A.
- Fecha: 18/05/2024
- Ámbito geográfico: Chile
- Divisa: CHL
- Costes indirectos: 3 %
- Gastos generales: 13 %
- Beneficio industrial: 6 %
- IVA: 19 %

## U Urbanización interior del lote

### UX Veredas y pisos

#### UXB Bordillos

**UXB010** m Bordillo para jardín.
Suministro y colocación de piezas de bordillo prefabricado de hormigón, 40x20x10 cm, para jardín, con cara superior redondeada o achaflanada. Todo ello realizado sobre firme compuesto por base de hormigón simple H20 (20) 20/3, no expuesto a ciclos hielo-deshielo, exposición a sulfatos despreciable, sin requerimiento de permeabilidad, docilidad plástica, de 10 cm de espesor, ejecutada según pendientes del proyecto y colocada sobre explanada, no incluida en este precio. Incluso excavación, rejuntado con mortero de cemento, confeccionado en obra, dosificación 1:6 y limpieza.
Incluye: Replanteo de alineaciones y niveles. Vaciado y extendido del hormigón. Colocación de las piezas. Relleno de juntas con mortero. Asentado y nivelación.
Criterio de medición de proyecto: Longitud medida según documentación gráfica de Proyecto.
Criterio de medición de obra: Se medirá la longitud realmente ejecutada según especificaciones de Proyecto.

| Código | Ud | Descripción | Rendimiento | Precio | Importe |
|---|---|---|---|---|---|
| mt10hmf090aifa | m³ | Hormigón simple H20 (20) 20/3, no expuesto a ciclos hielo-deshielo, exposición a sulfatos despreciable, sin requerimiento de permeabilidad, docilidad plástica, con cemento grado normal, preparado en central, según NCh 170.Of85 y ACI 318-08. (material) | 0.042 | 53540.72 | 2248.710 |
| mt18jbh010a | Ud | Bordillo prefabricado de hormigón, 40x20x10 cm, para jardín, con cara superior redondeada o achaflanada. (material) | 2.625 | 2241.12 | 5882.940 |
| mt08aaa010a | m³ | Agua. (material) | 0.006 | 919.27 | 5.516 |
| mt01arg005a | t | Arena de cantera, para mortero preparado en obra. (material) | 0.008 | 11852.9 | 94.823 |
| mt08cem000e | kg | Cemento gris en sacos. (material) | 1.25 | 100.14 | 125.175 |
| mq06hor010 | h | Concretera eléctrica con una capacidad de amasado de 160 l. (maquinaria) | 0.006 | 2206.2 | 13.237 |
| mo041 | h | Maestro 1ª construcción de obra civil. (mano de obra) | 0.26 | 8327.21 | 2165.075 |
| mo087 | h | Ayudante construcción de obra civil. (mano de obra) | 0.313 | 6224.8 | 1948.362 |
| % | % | Herramientas | 2 % | 12483.838 | 249.677 |
|  |  | Costes directos |  |  | 12733.515 |

Residuos:
- colocación: mt10hmf090aifa; factor de residuo 0.00153045
- colocación: mt18jbh010a Bordillo prefabricado de hormigón, 40x20x10 cm, para jardín, con cara superior redondeada o achaflanada; factor de residuo 0.0242935
- colocación: mt01arg005a Arena de cantera, para mortero preparado en obra; factor de residuo 0.00501329
- colocación: mt08cem000e Cemento gris en sacos; factor de residuo 0.0063

## Recursos

**mt10hmf090aifa** m³ Hormigón simple H20 (20) 20/3
Datos técnicos: Coste energético 1840.000 MJ; Emisión de CO2 230.000 kg; Código LER 17 01 01; Masa del elemento 2300 kg; Volumen 1.533333 m3

**mt18jbh010a** Ud Bordillo prefabricado de hormigón, 40x20x10 cm, para jardín, con cara superior redondeada o achaflanada
Datos técnicos: Coste energético 1.296 MJ; Emisión de CO2 2.182 kg; Código LER 17 01 01; Masa del elemento 14.5 kg; Volumen 0.009667 m3
Residuos:
- embalaje: re170201 Madera. (componente de residuo); rendimiento 0.004 kg; Código LER 17 02 01; Masa del elemento 1 kg; Volumen 0.000909 m3
- embalaje: re170203 Plástico. (componente de residuo); rendimiento 0.003 kg; Código LER 17 02 03; Masa del elemento 1 kg; Volumen 0.001667 m3

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera; rendimiento 0.001 kg
- embalaje: re170203 Plástico; rendimiento 0.003 kg
