# Sellado de junta en piso continuo de hormigón, con perfil preformado

- Propiedad del archivo: CYPE Ingenieros S.A.
- Formato: FIEBDC-3/2016
- Programa: Generador de precios de la construcción. CYPE Ingenieros, S.A.
- Fecha: 18/05/2024
- Ámbito geográfico: Chile
- Divisa: CHL
- Costes indirectos: 3 %
- Gastos generales: 13 %
- Beneficio industrial: 6 %
- IVA: 19 %

## U Urbanización interior del lote

### UX Veredas y pisos

#### UXC Continuos de hormigón

**UXC140** m Sellado de junta en piso continuo de hormigón, con perfil preformado.
Sellado de junta intermedia de entre 15 y 24 mm de anchura y 40 mm de profundidad, en piso continuo de hormigón, con perfil preformado compuesto por dos perfiles de acero inoxidable AISI 304, entre los que se coloca un perfil de neopreno compresible hasta un 50%.
Incluye: Limpieza y preparación del interior de la junta. Corte y colocación del perfil.
Criterio de medición de proyecto: Longitud medida según documentación gráfica de Proyecto.
Criterio de medición de obra: Se medirá la longitud realmente ejecutada según especificaciones de Proyecto.

| Código | Ud | Descripción | Rendimiento | Precio | Importe |
|---|---|---|---|---|---|
| mt18wwe040d | Ud | Perfil preformado para sellado de juntas intermedias de entre 15 y 24 mm de anchura y 40 mm de profundidad, en pisos continuos de hormigón, compuesto por dos perfiles de acero inoxidable AISI 304, entre los que se coloca un perfil de neopreno compresible hasta un 50%. (material) | 1.05 | 1755.83 | 1843.622 |
| mo041 | h | Maestro 1ª construcción de obra civil. (mano de obra) | 0.13 | 8327.21 | 1082.537 |
| % | % | Herramientas | 2 % | 2926.159 | 58.523 |
|  |  | Costes directos |  |  | 2984.682 |
