# Prueba de yeso o escayola

- Propiedad del archivo: CYPE Ingenieros S.A.
- Formato: FIEBDC-3/2016
- Programa: Generador de precios de la construcción. CYPE Ingenieros, S.A.
- Fecha: 18/05/2024
- Ámbito geográfico: Chile
- Divisa: CHL
- Costes indirectos: 3 %
- Gastos generales: 13 %
- Beneficio industrial: 6 %
- IVA: 19 %

## X Control de calidad y pruebas

### XA Morteros, yesos, cales, escayolas y cementos

#### XAY Yesos y escayolas

**XAY010** Ud Prueba de yeso o escayola.
Pruebas a realizar en laboratorio acreditado en el área técnica correspondiente, sobre una muestra de yeso o escayola tomada en obra, para la determinación de las siguientes características: finura de molido y trabajabilidad (tiempos de fraguado), análisis químico, humedad, absorción de agua, índice de pureza. Incluso desplazamiento a obra e informe de resultados.
Incluye: Desplazamiento a obra. Toma de muestras. Realización de pruebas. Redacción de informe de los resultados de las pruebas realizadas.
Criterio de medición de proyecto: Prueba a realizar, según documentación del Plan de control de calidad.

| Código | Ud | Descripción | Rendimiento | Precio | Importe |
|---|---|---|---|---|---|
| mt49des010 | Ud | Repercusión de desplazamiento a obra para la toma de muestras. (material) | 1 | 462.13 | 462.130 |
| mt49yga020 | Ud | Toma en obra de muestras de yesos o escayolas, cuyo peso no exceda de 50 kg. (material) | 1 | 19996.53 | 19996.530 |
| mt49yga040 | Ud | Prueba para determinar la finura de molido y trabajabilidad (tiempos de fraguado) de una muestra de yeso o escayola de construcción. (material) | 1 | 66072.23 | 66072.230 |
| mt49yga050 | Ud | Análisis químico de yesos o escayolas de construcción. (material) | 1 | 128397.45 | 128397.450 |
| mt49yga090 | Ud | Prueba para determinar la humedad de una muestra de yeso o escayola fraguada, mediante secado en estufa a 105°C. (material) | 1 | 5033.48 | 5033.480 |
| mt49yga100 | Ud | Prueba para determinar la absorción de una muestra de yeso o escayola fraguada mediante saturación y secado a 105°C, la densidad aparente y la densidad saturada. (material) | 1 | 25098.7 | 25098.700 |
| mt49yga120 | Ud | Prueba para determinar el índice de pureza de una muestra de yeso o escayola, incluyendo las determinaciones de agua combinada y trióxido de azufre. (material) | 1 | 79867.46 | 79867.460 |
| mt49yga030 | Ud | Informe de resultados de las pruebas realizadas sobre una muestra de yeso o escayola. (material) | 1 | 59989.59 | 59989.590 |
| % | % | Herramientas | 2 % | 384917.570 | 7698.351 |
|  |  | Costes directos |  |  | 392615.921 |
