# Informe de resultados de la prueba mediante ultrasonidos

- Propiedad del archivo: CYPE Ingenieros S.A.
- Formato: FIEBDC-3/2016
- Programa: Generador de precios de la construcción. CYPE Ingenieros, S.A.
- Fecha: 18/05/2024
- Ámbito geográfico: Chile
- Divisa: CHL
- Costes indirectos: 3 %
- Gastos generales: 13 %
- Beneficio industrial: 6 %
- IVA: 19 %

## X Control de calidad y pruebas

### XE Estructuras de hormigón

#### XEI Pruebas informativas

**XEI125** Ud Informe de resultados de la prueba mediante ultrasonidos.
Informe sobre los resultados obtenidos en la prueba mediante ultrasonidos, realizado por laboratorio acreditado en el área técnica correspondiente.
Incluye: Emisión del informe de resultados.
Criterio de medición de proyecto: Número de unidades previstas, según documentación del Plan de control de calidad.

| Código | Ud | Descripción | Rendimiento | Precio | Importe |
|---|---|---|---|---|---|
| mt49tei031 | Ud | Informe de reconocimiento sobre los resultados obtenidos en prueba con ultrasonidos, realizado por laboratorio acreditado en el área técnica correspondiente. (material) | 1 | 107907.56 | 107907.560 |
| % | % | Herramientas | 2 % | 107907.560 | 2158.151 |
|  |  | Costes directos |  |  | 110065.711 |
