# Prueba de mezcla bituminosa

- Propiedad del archivo: CYPE Ingenieros S.A.
- Formato: FIEBDC-3/2016
- Programa: Generador de precios de la construcción. CYPE Ingenieros, S.A.
- Fecha: 05/10/2024
- Ámbito geográfico: Chile
- Divisa: CHL
- Costes indirectos: 3 %
- Gastos generales: 13 %
- Beneficio industrial: 6 %
- IVA: 19 %

## X Control de calidad y pruebas

### XH Materiales bituminosos

#### XHB Mezclas bituminosas

**XHB010** Ud Prueba de mezcla bituminosa.
Pruebas a realizar en laboratorio acreditado en el área técnica correspondiente, sobre una muestra de mezcla bituminosa, tomada en obra, para la determinación de las siguientes características: drenaje en sitio. Incluso desplazamiento a obra, toma de muestra e informe de resultados.
Incluye: Desplazamiento a obra. Toma de muestras. Realización de pruebas. Redacción de informe de los resultados de las pruebas realizadas.
Criterio de medición de proyecto: Prueba a realizar, según documentación del Plan de control de calidad.

| Código | Ud | Descripción | Rendimiento | Precio | Importe |
|---|---|---|---|---|---|
| mt49des010 | Ud | Repercusión de desplazamiento a obra para la toma de muestras. (material) | 1 | 465.35 | 465.350 |
| mt49mbi005 | Ud | Toma de una muestra de mezcla bituminosa. (material) | 1 | 15706.84 | 15706.840 |
| mt49mbi080 | Ud | Prueba para determinar el drenaje en sitio de una muestra de mezcla bituminosa. (material) | 1 | 34585.54 | 34585.540 |
| mt49mbi120 | Ud | Informe de resultados de las pruebas realizadas sobre una muestra de mezcla bituminosa. (material) | 1 | 60406.32 | 60406.320 |
| % | % | Herramientas | 2 % | 111164.050 | 2223.281 |
|  |  | Costes directos |  |  | 113387.331 |
