# Prueba de bloques cerámicos

- Propiedad del archivo: CYPE Ingenieros S.A.
- Formato: FIEBDC-3/2016
- Programa: Generador de precios de la construcción. CYPE Ingenieros, S.A.
- Fecha: 18/05/2024
- Ámbito geográfico: Chile
- Divisa: CHL
- Costes indirectos: 3 %
- Gastos generales: 13 %
- Beneficio industrial: 6 %
- IVA: 19 %

## X Control de calidad y pruebas

### XL Materiales cerámicos

#### XLB Bloques

**XLB010** Ud Prueba de bloques cerámicos.
Pruebas a realizar en laboratorio acreditado en el área técnica correspondiente, sobre una muestra de bloque cerámico, tomada en obra, para la determinación de las siguientes características: resistencia a compresión, resistencia a la heladicidad. Incluso desplazamiento a obra e informe de resultados.
Incluye: Desplazamiento a obra. Toma de muestras. Realización de pruebas. Redacción de informe de los resultados de las pruebas realizadas.
Criterio de medición de proyecto: Prueba a realizar, según documentación del Plan de control de calidad.

| Código | Ud | Descripción | Rendimiento | Precio | Importe |
|---|---|---|---|---|---|
| mt49des010 | Ud | Repercusión de desplazamiento a obra para la toma de muestras. (material) | 1 | 462.13 | 462.130 |
| mt49blc020 | Ud | Toma en obra de muestras de bloques cerámicos, cuyo peso no exceda de 50 kg. (material) | 1 | 19996.53 | 19996.530 |
| mt49blc040 | Ud | Prueba para determinar la resistencia a compresión de una muestra de bloques cerámicos. (material) | 1 | 136428.54 | 136428.540 |
| mt49blc070 | Ud | Prueba para determinar la resistencia a la helada de una muestra de bloques cerámicos. (material) | 1 | 95860.94 | 95860.940 |
| mt49blc030 | Ud | Informe de resultados de las pruebas realizadas sobre una muestra de bloques cerámicos. (material) | 1 | 59989.59 | 59989.590 |
| % | % | Herramientas | 2 % | 312737.730 | 6254.755 |
|  |  | Costes directos |  |  | 318992.485 |
