# Prueba de servicio de puertas exteriores y ventanas

- Propiedad del archivo: CYPE Ingenieros S.A.
- Formato: FIEBDC-3/2016
- Programa: Generador de precios de la construcción. CYPE Ingenieros, S.A.
- Fecha: 18/05/2024
- Ámbito geográfico: Chile
- Divisa: CHL
- Costes indirectos: 3 %
- Gastos generales: 13 %
- Beneficio industrial: 6 %
- IVA: 19 %

## X Control de calidad y pruebas

### XR Pruebas de servicio

#### XRF Fachadas

**XRF020** Ud Prueba de servicio de puertas exteriores y ventanas.
Prueba de servicio a realizar por laboratorio acreditado en el área técnica correspondiente, para comprobar la estanqueidad de una puertas exteriores y ventanas instalada en obra, realizada una vez ejecutado el cerramiento de fachada y antes de colocar la pintura o el acabado interior del cerramiento, mediante simulación de lluvia sobre la carpintería y una parte del cerramiento perimetral a la misma. Incluso desplazamiento a obra e informe de resultados.
Incluye: Desplazamiento a obra. Realización de la prueba. Redacción de informe del resultado de la prueba realizada.
Criterio de medición de proyecto: Prueba a realizar, según documentación del Plan de control de calidad.
Criterio de medición de obra: Se medirá el número de pruebas realizadas por laboratorio acreditado según especificaciones de Proyecto.

| Código | Ud | Descripción | Rendimiento | Precio | Importe |
|---|---|---|---|---|---|
| mt49prs030 | Ud | Prueba de servicio para comprobar la estanqueidad de una puertas exteriores y ventanas instalada en obra, mediante simulación de lluvia, incluso desplazamiento a obra e informe de resultados. (material) | 1 | 109044.16 | 109044.160 |
| % | % | Herramientas | 2 % | 109044.160 | 2180.883 |
|  |  | Costes directos |  |  | 111225.043 |
