# Tapón de plástico para protección de extremo de armadura

- Propiedad del archivo: CYPE Ingenieros S.A.
- Formato: FIEBDC-3/2016
- Programa: Generador de precios de la construcción. CYPE Ingenieros, S.A.
- Fecha: 18/05/2024
- Ámbito geográfico: Chile
- Divisa: CHL
- Costes indirectos: 3 %
- Gastos generales: 13 %
- Beneficio industrial: 6 %
- IVA: 19 %

## Y Protección

### YC Sistemas de protección colectiva

#### YCJ Protección de extremos de armaduras

**YCJ010** Ud Tapón de plástico para protección de extremo de armadura.
Protección de extremo de armadura de 12 a 32 mm de diámetro, mediante colocación de tapón protector de PVC, tipo seta, de color rojo, amortizable en 10 usos.
Criterio de medición de proyecto: Número de unidades previstas, según Estudio o Estudio Básico de Seguridad y Salud.
Criterio de medición de obra: Se medirá el número de unidades realmente colocadas según especificaciones de Estudio o Estudio Básico de Seguridad y Salud.

| Código | Ud | Descripción | Rendimiento | Precio | Importe |
|---|---|---|---|---|---|
| mt50spr045 | Ud | Tapón protector de PVC, tipo seta, de color rojo, para protección de los extremos de las armaduras. (material) | 0.1 | 70.6 | 7.060 |
| mo120 | h | Peón Seguridad y Salud. (mano de obra) | 0.013 | 5997.35 | 77.966 |
| % | % | Herramientas | 2 % | 85.026 | 1.701 |
|  |  | Costes directos |  |  | 86.727 |
