# Accesorios en local o caseta de obra para vestuarios y/o aseos

- Propiedad del archivo: CYPE Ingenieros S.A.
- Formato: FIEBDC-3/2016
- Programa: Generador de precios de la construcción. CYPE Ingenieros, S.A.
- Fecha: 18/05/2024
- Ámbito geográfico: Chile
- Divisa: CHL
- Costes indirectos: 3 %
- Gastos generales: 13 %
- Beneficio industrial: 6 %
- IVA: 19 %

## Y Protección

### YP Instalaciones provisionales de higiene y bienestar

#### YPM Mobiliario y equipamiento

**YPM010** Ud Accesorios en local o caseta de obra para vestuarios y/o aseos.
Taquilla individual (amortizable en 3 usos), percha, banco para 5 personas (amortizable en 2 usos), espejo, portarrollos (amortizable en 3 usos), jabonera (amortizable en 3 usos) en local o caseta de obra para vestuarios y/o aseos. Incluso montaje e instalación.
Incluye: Colocación y fijación de los elementos.
Criterio de medición de proyecto: Número de unidades previstas, según Estudio o Estudio Básico de Seguridad y Salud.
Criterio de medición de obra: Se medirá el número de unidades realmente colocadas según especificaciones de Estudio o Estudio Básico de Seguridad y Salud.

| Código | Ud | Descripción | Rendimiento | Precio | Importe |
|---|---|---|---|---|---|
| mt50mca050 | Ud | Taquilla metálica individual con llave para ropa y calzado. (material) | 0.33 | 66699.27 | 22010.759 |
| mt50mca010a | Ud | Percha para vestuarios y/o aseos. (material) | 1 | 5727.41 | 5727.410 |
| mt50mca070 | Ud | Banco de madera para 5 personas. (material) | 0.5 | 78763.03 | 39381.515 |
| mt50mca010b | Ud | Espejo para vestuarios y/o aseos. (material) | 1 | 10501.73 | 10501.730 |
| mt50mca020a | Ud | Portarrollos industrial de acero inoxidable. (material) | 0.33 | 23333.27 | 7699.979 |
| mt50mca020b | Ud | Jabonera industrial de acero inoxidable. (material) | 0.33 | 22309.58 | 7362.161 |
| mo120 | h | Peón Seguridad y Salud. (mano de obra) | 0.659 | 5997.35 | 3952.254 |
| % | % | Herramientas | 2 % | 96635.808 | 1932.716 |
|  |  | Costes directos |  |  | 98568.524 |
