# Cordón de guirnaldas reflectantes

- Propiedad del archivo: CYPE Ingenieros S.A.
- Formato: FIEBDC-3/2016
- Programa: Generador de precios de la construcción. CYPE Ingenieros, S.A.
- Fecha: 18/05/2024
- Ámbito geográfico: Chile
- Divisa: CHL
- Costes indirectos: 3 %
- Gastos generales: 13 %
- Beneficio industrial: 6 %
- IVA: 19 %

## Y Protección

### YS Señalética provisional de obras

#### YSB Balizamiento

**YSB080** m Cordón de guirnaldas reflectantes.
Suministro, colocación y desmontaje de cordón de balizamiento con guirnaldas reflectantes de plástico, color amarillo y negro, sujeto sobre soportes existentes (no incluidos en este precio).
Incluye: Colocación. Desmontaje posterior. Retirada a contenedor.
Criterio de medición de proyecto: Longitud medida según Estudio o Estudio Básico de Seguridad y Salud.
Criterio de medición de obra: Se medirá la longitud realmente montada según especificaciones de Estudio o Estudio Básico de Seguridad y Salud.

| Código | Ud | Descripción | Rendimiento | Precio | Importe |
|---|---|---|---|---|---|
| mt50bal080b | Ud | Cordón de balizamiento con guirnaldas reflectantes de plástico, color amarillo y negro, de 10 m de longitud. (material) | 0.11 | 794.25 | 87.368 |
| mo120 | h | Peón Seguridad y Salud. (mano de obra) | 0.158 | 5997.35 | 947.581 |
| % | % | Herramientas | 2 % | 1034.949 | 20.699 |
|  |  | Costes directos |  |  | 1055.648 |
