# Termo eléctrico

- Propiedad del archivo: CYPE Ingenieros S.A.
- Formato: FIEBDC-3/2016
- Programa: Generador de precios de la construcción. CYPE Ingenieros, S.A.
- Fecha: 18/05/2024
- Ámbito geográfico: Chile
- Divisa: CHL
- Costes indirectos: 3 %
- Gastos generales: 13 %
- Beneficio industrial: 6 %
- IVA: 19 %

## Z Rehabilitación energética

### ZC Calefacción, climatización y A.C.S.

#### ZCA Agua caliente

**ZCA010** Ud Termo eléctrico.
Rehabilitación energética de edificio mediante la colocación, en sustitución de equipo existente, de termo eléctrico para el servicio de A.C.S., mural horizontal, resistencia blindada, capacidad 95 l, potencia 1,5 kW, de 869 mm de altura y 440 mm de diámetro, peso 20 kg, formado por cuba de acero vitrificado, aislamiento de espuma de poliuretano, ánodo de sacrificio de magnesio. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38tew024ff | Ud | Termo eléctrico para el servicio de A.C.S., mural horizontal, resistencia blindada, capacidad 95 l, potencia 1,5 kW, de 869 mm de altura y 440 mm de diámetro, peso 20 kg, formado por cuba de acero vitrificado, aislamiento de espuma de poliuretano, ánodo de sacrificio de magnesio. (material) | 1 | 275843.62 | 275843.620 |
| mt38tew010a | Ud | Latiguillo flexible de 20 cm y 1/2" de diámetro. (material) | 2 | 9053.32 | 18106.640 |
| mt37sve010b | Ud | Válvula de esfera de latón niquelado para roscar de 1/2". (material) | 2 | 3420.93 | 6841.860 |
| mt37svs050a | Ud | Válvula de seguridad antirretorno, de latón cromado, con rosca de 1/2" de diámetro, tarada a 8 bar de presión, con maneta de purga. (material) | 1 | 4315.06 | 4315.060 |
| mt38www011 | Ud | Material auxiliar para instalaciones de A.C.S. (material) | 1 | 1640.92 | 1640.920 |
| mo008 | h | Maestro 1ª gasfitero. (mano de obra) | 1.025 | 8556.75 | 8770.669 |
| mo107 | h | Ayudante gasfitero. (mano de obra) | 1.025 | 6212.96 | 6368.284 |
| % | % | Herramientas | 2 % | 321887.053 | 6437.741 |
|  |  | Costes directos |  |  | 328324.794 |

## Recursos

**mt37sve010b** Ud Válvula de esfera de latón niquelado para roscar de 1/2"
Datos técnicos: Coste energético 509.569 MJ; Emisión de CO2 34.281 kg
Residuos:
- embalaje: re150101 Envases de papel y cartón. (componente de residuo); rendimiento 0.072 kg; Código LER 15 01 01; Masa del elemento 1 kg; Volumen 0.001333 m3

**mt37svs050a** Ud Válvula de seguridad antirretorno
Datos técnicos: Coste energético 11.986 MJ; Emisión de CO2 0.864 kg
Residuos:
- embalaje: re150101 Envases de papel y cartón; rendimiento 0.072 kg
