# Acumulador de agua a gas, de condensación

- Propiedad del archivo: CYPE Ingenieros S.A.
- Formato: FIEBDC-3/2016
- Programa: Generador de precios de la construcción. CYPE Ingenieros, S.A.
- Fecha: 18/05/2024
- Ámbito geográfico: Chile
- Divisa: CHL
- Costes indirectos: 3 %
- Gastos generales: 13 %
- Beneficio industrial: 6 %
- IVA: 19 %

## Z Rehabilitación energética

### ZC Calefacción, climatización y A.C.S.

#### ZCA Agua caliente

**ZCA042** Ud Acumulador de agua a gas, de condensación.
Rehabilitación energética de edificio mediante la colocación, en sustitución de equipo existente, de termoacumulador a gas natural, de condensación, para el servicio de A.C.S., de suelo, cámara de combustión estanca y tiro forzado, capacidad útil 368 l, diámetro 705 mm, altura 1920 mm, potencia útil 57,8 kW, con quemador Cyclonic, encendido electrónico, cámara de combustión, intercambiador y cuba de acero vitrificado, aislamiento térmico de 50 mm de espesor de espuma de poliuretano libre de CFC, envolvente de lámina barnizada en color gris metalizado, ánodos de magnesio, registro de limpieza, panel de control con diagnóstico y lectura digital de la temperatura y el estado, válvula de vaciado y grupo de seguridad, sin incluir el ducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agc040dd | Ud | Termoacumulador a gas natural, de condensación, para el servicio de A.C.S., de suelo, cámara de combustión estanca y tiro forzado, capacidad útil 368 l, diámetro 705 mm, altura 1920 mm, potencia útil 57,8 kW, con quemador Cyclonic, encendido electrónico, cámara de combustión, intercambiador y cuba de acero vitrificado, aislamiento térmico de 50 mm de espesor de espuma de poliuretano libre de CFC, envolvente de lámina barnizada en color gris metalizado, ánodos de magnesio, registro de limpieza, panel de control con diagnóstico y lectura digital de la temperatura y el estado, válvula de vaciado y grupo de seguridad. (material) | 1 | 8927403.1 | 8927403.100 |
| mt37sve010f | Ud | Válvula de esfera de latón niquelado para roscar de 1 1/2". (material) | 2 | 19177.33 | 38354.660 |
| mt37svs010c | Ud | Válvula de seguridad, de latón, con rosca de 1/2" de diámetro, tarada a 6 bar de presión. (material) | 1 | 3058.72 | 3058.720 |
| mt38www011 | Ud | Material auxiliar para instalaciones de A.C.S. (material) | 1 | 1640.92 | 1640.920 |
| mo004 | h | Maestro 1ª calefactor. (mano de obra) | 5.58 | 8556.75 | 47746.665 |
| mo103 | h | Ayudante calefactor. (mano de obra) | 5.58 | 6212.96 | 34668.317 |
| % | % | Herramientas | 2 % | 9052872.382 | 181057.448 |
|  |  | Costes directos |  |  | 9233929.830 |

## Recursos

**mt38agc040dd** Ud Termoacumulador a gas natural
Datos técnicos: Coste energético 6722.586 MJ; Emisión de CO2 279.309 kg
Residuos:
- embalaje: re150101 Envases de papel y cartón. (componente de residuo); rendimiento 2.957 kg; Código LER 15 01 01; Masa del elemento 1 kg; Volumen 0.001333 m3
- embalaje: re170201 Madera. (componente de residuo); rendimiento 0.702 kg; Código LER 17 02 01; Masa del elemento 1 kg; Volumen 0.000909 m3

**mt37sve010f** Ud Válvula de esfera de latón niquelado para roscar de 1 1/2"
Datos técnicos: Coste energético 1546.199 MJ; Emisión de CO2 103.901 kg
Residuos:
- embalaje: re150101 Envases de papel y cartón; rendimiento 0.072 kg

**mt37svs010c** Ud Válvula de seguridad, de latón, con rosca de 1/2" de diámetro, tarada a 6 bar de presión
Datos técnicos: Coste energético 511.326 MJ; Emisión de CO2 34.399 kg
Residuos:
- embalaje: re150101 Envases de papel y cartón; rendimiento 0.072 kg
