# Unidad agua-agua, bomba de calor geotérmica, para producción de A.C.S., calefacción y refrigeración pasiva

- Propiedad del archivo: CYPE Ingenieros S.A.
- Formato: FIEBDC-3/2016
- Programa: Generador de precios de la construcción. CYPE Ingenieros, S.A.
- Fecha: 18/05/2024
- Ámbito geográfico: Chile
- Divisa: CHL
- Costes indirectos: 3 %
- Gastos generales: 13 %
- Beneficio industrial: 6 %
- IVA: 19 %

## Z Rehabilitación energética

### ZC Calefacción, climatización y A.C.S.

#### ZCV Unidades centralizadas de climatización

**ZCV204** Ud Unidad agua-agua, bomba de calor geotérmica, para producción de A.C.S., calefacción y refrigeración pasiva.
Rehabilitación energética de edificio mediante la colocación, en sustitución de equipo existente, de bomba de calor geotérmica, agua-agua, para calefacción, producción de A.C.S. y refrigeración pasiva, alimentación trifásica a 400 V, potencia sonora 42 dBA, dimensiones 596x690x1845 mm, peso 225 kg, para gas refrigerante R-407C, con bombas de circulación de caudal variable clase de eficiencia energética A para los circuitos primario y secundario, compresor de tipo scroll, control de equilibrado energético, pantalla de información gráfica, resistencia eléctrica seleccionable para 3, 6 ó 9 kW, intercambiadores de acero inoxidable para producción de A.C.S. y calefacción, válvulas motorizadas de 3 vías, interacumulador de A.C.S. de 180 l de capacidad, intercambiador de placas para refrigeración pasiva, sondas de temperatura, presostato, filtro, manómetros, válvula de seguridad y llaves de paso. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci050a | Ud | Bomba de calor geotérmica, agua-agua, para calefacción, producción de A.C.S. y refrigeración pasiva, alimentación trifásica a 400 V, potencia sonora 42 dBA, dimensiones 596x690x1845 mm, peso 225 kg, para gas refrigerante R-407C, con bombas de circulación de caudal variable clase de eficiencia energética A para los circuitos primario y secundario, compresor de tipo scroll, control de equilibrado energético, pantalla de información gráfica, resistencia eléctrica seleccionable para 3, 6 ó 9 kW, intercambiadores de acero inoxidable para producción de A.C.S. y calefacción, válvulas motorizadas de 3 vías, interacumulador de A.C.S. de 180 l de capacidad, intercambiador de placas para refrigeración pasiva, sondas de temperatura, presostato, filtro, manómetros, válvula de seguridad y llaves de paso. (material) | 1 | 11552648.720000001 | 11552648.720 |
| mt42www050 | Ud | Termómetro bimetálico, diámetro de esfera de 100 mm, con toma vertical, con vaina de 1/2", escala de temperatura de 0 a 120°C. (material) | 2 | 66838.42 | 133676.840 |
| mt37sve010d | Ud | Válvula de esfera de latón niquelado para roscar de 1". (material) | 4 | 8404.75 | 33619.000 |
| mt37sve010c | Ud | Válvula de esfera de latón niquelado para roscar de 3/4". (material) | 2 | 5050.9 | 10101.800 |
| mo005 | h | Maestro 1ª instalador de climatización. (mano de obra) | 8.17 | 8556.75 | 69908.648 |
| mo104 | h | Ayudante instalador de climatización. (mano de obra) | 8.17 | 6212.96 | 50759.883 |
| % | % | Herramientas | 2 % | 11850714.891 | 237014.298 |
|  |  | Costes directos |  |  | 12087729.189 |

## Recursos

**mt42bci050a** Ud Bomba de calor geotérmica
Datos técnicos: Coste energético 9811.249 MJ; Emisión de CO2 577.995 kg
Residuos:
- embalaje: re150101 Envases de papel y cartón. (componente de residuo); rendimiento 3.139 kg; Código LER 15 01 01; Masa del elemento 1 kg; Volumen 0.001333 m3
- embalaje: re170201 Madera. (componente de residuo); rendimiento 0.725 kg; Código LER 17 02 01; Masa del elemento 1 kg; Volumen 0.000909 m3

**mt37sve010d** Ud Válvula de esfera de latón niquelado para roscar de 1"
Datos técnicos: Coste energético 843.399 MJ; Emisión de CO2 56.701 kg
Residuos:
- embalaje: re150101 Envases de papel y cartón; rendimiento 0.072 kg

**mt37sve010c** Ud Válvula de esfera de latón niquelado para roscar de 3/4"
Datos técnicos: Coste energético 720.409 MJ; Emisión de CO2 48.441 kg
Residuos:
- embalaje: re150101 Envases de papel y cartón; rendimiento 0.072 kg
