# Sistema "ISOVER" de aislamiento termoacústico y trasdosado autosoportante interior

- Propiedad del archivo: CYPE Ingenieros S.A.
- Formato: FIEBDC-3/2016
- Programa: Generador de precios de la construcción. CYPE Ingenieros, S.A.
- Fecha: 18/05/2024
- Ámbito geográfico: Chile
- Divisa: CHL
- Costes indirectos: 3 %
- Gastos generales: 13 %
- Beneficio industrial: 6 %
- IVA: 19 %

## Z Rehabilitación energética

### ZF Cerramientos verticales: adición de aislamiento térmico

#### ZFT Sistemas de aislamiento interior mediante revestimiento de placas

**ZFT021** m² Sistema "ISOVER" de aislamiento termoacústico y trasdosado autosoportante interior.
Rehabilitación energética de fachadas y tabiques mediante el sistema "ISOVER" de aislamiento termoacústico y trasdosado autosoportante, colocado en tabiques interiores y por el interior de cerramientos verticales, formado por placa de yeso laminado A / - 1200 / longitud / 15 / con los bordes longitudinales afinados, atornillada directamente a una estructura autosoportante arriostrada, de acero galvanizado, compuesta por perfiles horizontales de 30x30 mm, sólidamente fijados al suelo y al techo y compuesta por perfiles horizontales de 30x30 mm, con una modulación de 600 mm, fijadas al paramento, y aislamiento de panel compacto de lana mineral Arena de alta densidad, Arena Apta "ISOVER", de 30 mm de espesor, no revestido, resistencia térmica 0,85 m²K/W, conductividad térmica 0,034 W/(mK), colocado en el espacio entre el paramento y las maestras; y dos manos de pintura plástica, color blanco, acabado mate, textura lisa, (rendimiento: 0,1 l/m² cada mano); previa aplicación de una mano de imprimación a base de copolímeros acrílicos en suspensión acuosa. Incluso fijaciones, pasta y cinta para el tratamiento de juntas y accesorios de montaje.
Criterio de valoración económica: El precio incluye la resolución de encuentros y puntos singulares y las ayudas de albañilería para instalaciones.
Incluye: Replanteo y marcado. Nivelación y limpieza de la base. Colocación de la banda acústica. Colocación de elementos horizontales sólidamente fijados al suelo y al techo. Colocación de las maestras, arriostrándolas con anclajes directos. Corte y preparación del aislamiento a colocar. Colocación del aislamiento en el espacio entre el paramento y las maestras. Fijación de las placas. Recibido de marcos, instalaciones y mecanismos. Tratamiento de juntas. Limpieza de la superficie a pintar. Aplicación de la mano de fondo. Aplicación de dos manos de acabado.
Criterio de medición de proyecto: Superficie medida según documentación gráfica de Proyecto.
Criterio de medición de obra: Se medirá la superficie realmente ejecutada según especificaciones de Proyecto.

| Código | Ud | Descripción | Rendimiento | Precio | Importe |
|---|---|---|---|---|---|
| mt12psg041b | m | Banda autoadhesiva desolidarizante de espuma de poliuretano de celdas cerradas, de 3,2 mm de espesor y 50 mm de anchura, resistencia térmica 0,10 m²K/W, conductividad térmica 0,032 W/(mK). (material) | 0.8 | 164.66 | 131.728 |
| mt12pek020fa | Ud | Anclaje directo de 125 mm, para maestra 60/27. (material) | 0.7 | 279.06 | 195.342 |
| mt12psg220 | Ud | Fijación compuesta por taco y tornillo 5x27. (material) | 1.6 | 44.34 | 70.944 |
| mt16lvi030adda | m² | Panel compacto de lana mineral Arena de alta densidad, Arena Apta "ISOVER", de 30 mm de espesor, no revestido, resistencia térmica 0,85 m²K/W, conductividad térmica 0,034 W/(mK), Euroclase A1 de reacción al fuego, capacidad de absorción de agua a corto plazo <=1 kg/m² y factor de resistencia a la difusión del vapor de agua 1. (material) | 1.05 | 3726.83 | 3913.172 |
| mt16aaa030 | m | Cinta autoadhesiva para sellado de juntas. (material) | 0.44 | 366.57 | 161.291 |
| mt12psg050c | m | Maestra 60/27 de lámina de acero galvanizado, de ancho 60 mm. (material) | 1.75 | 577.45 | 1010.538 |
| mt12psg160a | m | Perfil en U, de acero galvanizado, de 30 mm. (material) | 1.22 | 595.31 | 726.278 |
| mt12psg081a | Ud | Tornillo autoperforante 3,5x9,5 mm. (material) | 1.4 | 6.87 | 9.618 |
| mt12psg010b | m² | Placa de yeso laminado A / - 1200 / longitud / 15 / con los bordes longitudinales afinados. (material) | 1.05 | 3290.92 | 3455.466 |
| mt12psg081c | Ud | Tornillo autoperforante 3,5x25 mm. (material) | 14 | 6.3 | 88.200 |
| mt12psg030a | kg | Pasta de juntas. (material) | 0.3 | 621.73 | 186.519 |
| mt12psg040a | m | Cinta microperforada de papel. (material) | 1.6 | 29.43 | 47.088 |
| mt27pfp010b | l | Imprimación, a base de copolímeros acrílicos en suspensión acuosa, para favorecer la cohesión de soportes poco consistentes y la adherencia de pinturas. (material) | 0.125 | 3089.88 | 386.235 |
| mt27pir010a | l | Pintura plástica ecológica para interior, a base de copolímeros acrílicos en dispersión acuosa, dióxido de titanio y pigmentos extendedores seleccionados, color blanco, acabado mate, textura lisa, de gran resistencia al frote húmedo, permeable al vapor de agua, transpirable y resistente a los rayos UV, para aplicar con brocha, rodillo o pistola. (material) | 0.2 | 3072.92 | 614.584 |
| mo054 | h | Maestro 1ª montador de aislamientos. (mano de obra) | 0.149 | 8556.75 | 1274.956 |
| mo101 | h | Ayudante montador de aislamientos. (mano de obra) | 0.093 | 6224.8 | 578.906 |
| mo053 | h | Maestro 1ª montador de prefabricados interiores. (mano de obra) | 0.447 | 8556.75 | 3824.867 |
| mo100 | h | Ayudante montador de mamparas y sistemas de placas. (mano de obra) | 0.279 | 6224.8 | 1736.719 |
| mo038 | h | Maestro 1ª pintor. (mano de obra) | 0.193 | 8327.21 | 1607.152 |
| mo076 | h | Ayudante pintor. (mano de obra) | 0.023 | 6224.8 | 143.170 |
| % | % | Herramientas | 2 % | 20162.773 | 403.255 |
|  |  | Costes directos |  |  | 20566.028 |

Residuos:
- colocación: mt12psg041b; factor de residuo 0.06
- colocación: mt12pek020fa Anclaje directo de 125 mm, para maestra 60/27; factor de residuo 0.02
- colocación: mt16lvi030adda; factor de residuo 0.048
- colocación: mt16aaa030 Cinta autoadhesiva para sellado de juntas; factor de residuo 0.07
- colocación: mt12psg050c Maestra 60/27 de lámina de acero galvanizado, de ancho 60 mm; factor de residuo 0.0188
- colocación: mt12psg160a Perfil en U, de acero galvanizado, de 30 mm; factor de residuo 0.0188
- colocación: mt12psg081a Tornillo autoperforante 3,5x9,5 mm; factor de residuo 0.00555556
- colocación: mt12psg010b Placa de yeso laminado A / - 1200 / longitud / 15 / con los bordes longitudinales afinados; factor de residuo 0.018
- colocación: mt12psg081c Tornillo autoperforante 3,5x25 mm; factor de residuo 0.00533333
- colocación: mt12psg030a Pasta de juntas; factor de residuo 0.03
- colocación: mt12psg040a Cinta microperforada de papel; factor de residuo 0.0440299
- colocación: mt27pfp010b; factor de residuo 0.06
- colocación: mt27pir010a; factor de residuo 0.055

## Recursos

**mt12psg041b** m Banda autoadhesiva desolidarizante de espuma de poliuretano de celdas cerradas
Datos técnicos: Coste energético 1.712 MJ; Emisión de CO2 0.083 kg; Código LER 17 06 04; Masa del elemento 0.0112 kg; Volumen 0.000019 m3
Residuos:
- embalaje: re170203 Plástico. (componente de residuo); rendimiento 0.001 kg; Código LER 17 02 03; Masa del elemento 1 kg; Volumen 0.001667 m3

**mt12pek020fa** Ud Anclaje directo de 125 mm, para maestra 60/27
Datos técnicos: Coste energético 4.732 MJ; Emisión de CO2 0.240 kg; Código LER 17 04 05; Masa del elemento 0.235 kg; Volumen 0.000112 m3
Residuos:
- embalaje: re170203 Plástico; rendimiento 0.025 kg

**mt16lvi030adda** m² Panel compacto de lana mineral Arena de alta densidad
Datos técnicos: Coste energético 34.473 MJ; Emisión de CO2 1.195 kg; Código LER 17 06 04; Masa del elemento 1.2 kg; Volumen 0.002 m3
Residuos:
- embalaje: re170203 Plástico; rendimiento 0.024 kg

**mt16aaa030** m Cinta autoadhesiva para sellado de juntas
Datos técnicos: Coste energético 0.339 MJ; Emisión de CO2 0.017 kg; Código LER 17 06 04; Masa del elemento 0.0025 kg; Volumen 0.000004 m3
Residuos:
- embalaje: re170203 Plástico; rendimiento 0.001 kg

**mt12psg050c** m Maestra 60/27 de lámina de acero galvanizado, de ancho 60 mm
Datos técnicos: Coste energético 70.752 MJ; Emisión de CO2 2.171 kg; Código LER 17 04 05; Masa del elemento 0.53 kg; Volumen 0.000252 m3
Residuos:
- embalaje: re170203 Plástico; rendimiento 0.005 kg

**mt12psg160a** m Perfil en U, de acero galvanizado, de 30 mm
Datos técnicos: Coste energético 46.887 MJ; Emisión de CO2 1.442 kg; Código LER 17 04 05; Masa del elemento 0.35 kg; Volumen 0.000167 m3
Residuos:
- embalaje: re170203 Plástico; rendimiento 0.005 kg

**mt12psg081a** Ud Tornillo autoperforante 3,5x9,5 mm
Datos técnicos: Coste energético 0.009 MJ; Emisión de CO2 0.001 kg; Código LER 17 04 05; Masa del elemento 0.0009 kg
Residuos:
- embalaje: re150101 Envases de papel y cartón. (componente de residuo); rendimiento 0.001 kg; Código LER 15 01 01; Masa del elemento 1 kg; Volumen 0.001333 m3

**mt12psg010b** m² Placa de yeso laminado A / - 1200 / longitud / 15 / con los bordes longitudinales afinados
Datos técnicos: Coste energético 325.486 MJ; Emisión de CO2 4.847 kg; Código LER 17 08 02; Masa del elemento 12.38 kg; Volumen 0.01238 m3
Residuos:
- embalaje: re170203 Plástico; rendimiento 0.004 kg

**mt12psg081c** Ud Tornillo autoperforante 3,5x25 mm
Datos técnicos: Coste energético 0.015 MJ; Emisión de CO2 0.002 kg; Código LER 17 04 05; Masa del elemento 0.0015 kg
Residuos:
- embalaje: re150101 Envases de papel y cartón; rendimiento 0.001 kg

**mt12psg030a** kg Pasta de juntas
Datos técnicos: Coste energético 12.798 MJ; Emisión de CO2 0.436 kg; Código LER 17 08 02; Masa del elemento 1 kg; Volumen 0.001 m3
Residuos:
- embalaje: re170203 Plástico; rendimiento 0.02 kg

**mt12psg040a** m Cinta microperforada de papel
Datos técnicos: Coste energético 0.004 MJ; Emisión de CO2 0.006 kg; Código LER 20 01 01; Masa del elemento 0.0067 kg; Volumen 0.000009 m3

**mt27pfp010b** l Imprimación, a base de copolímeros acrílicos en suspensión acuosa
Datos técnicos: Coste energético 77.907 MJ; Emisión de CO2 2.965 kg; Código LER 17 09 04; Masa del elemento 1.03 kg; Volumen 0.000687 m3
Residuos:
- embalaje: re150104 Envases metálicos. (componente de residuo); rendimiento 0.042 kg; Código LER 15 01 04; Masa del elemento 1 kg; Volumen 0.001667 m3

**mt27pir010a** l Pintura plástica ecológica para interior
Datos técnicos: Coste energético 26.811 MJ; Emisión de CO2 1.369 kg; Código LER 08 01 11; Masa del elemento 1.48 kg; Volumen 0.001644 m3
Residuos:
- embalaje: re170203 Plástico; rendimiento 0.023 kg
