# Azotea transitable, no ventilada, con piso fijo, tipo invertida, para uso deportivo. Imprimación con láminas de poliolefinas, tipo monocapa

- Propiedad del archivo: CYPE INGENIEROS, S.A.
- Formato: FIEBDC-3/2002
- Ámbito geográfico: Chile
- Divisa: CHL
- Costes indirectos: 3.00 %
- Gastos generales: 13.00 %
- Beneficio industrial: 6.00 %
- IVA: 19.00 %

## Q Cubiertas

### QA Planas transitables, no ventiladas

#### QAD Con piso fijo, para uso deportivo

**QAD040** m² Azotea transitable, no ventilada, con piso fijo, tipo invertida, para uso deportivo. Imprimación con láminas de poliolefinas, tipo monocapa.
Azotea transitable, no ventilada, con piso fijo, tipo invertida, pendiente del 1% al 5%, para uso deportivo. FORMACIÓN DE PENDIENTES: mediante encintado de limatesas, limahoyas y juntas con maestras de ladrillo cerámico hueco doble y capa de arcilla expandida, vertida en seco y consolidada en su superficie con lechada de cemento, proporcionando una resistencia a compresión de 1 MPa y con una conductividad térmica de 0,087 W/(mK), con espesor medio de 10 cm; con capa de regularización de mortero de cemento, confeccionado en obra, dosificación 1:6 de 4 cm de espesor, acabado platachado; IMPERMEABILIZACIÓN: tipo monocapa, adherida, formada por una lámina impermeabilizante flexible tipo EVAC, Dry80 30 "REVESTECH", compuesta de una doble hoja de poliolefina termoplástica con acetato de vinil etileno, con ambas caras revestidas de fibras de poliéster no tejidas, de 0,8 mm de espesor y 625 g/m², fijada al soporte en toda su superficie mediante adhesivo cementoso mejorado, deformable y tixotrópico C2 TE S1, juntas con banda de refuerzo Dry50 Banda 13x5 "REVESTECH" fijada con adhesivo Seal Plus "REVESTECH", y solapes fijados con adhesivo Seal Plus "REVESTECH"; AISLAMIENTO TÉRMICO: panel rígido de poliestireno extruido, de superficie lisa y mecanizado lateral a media madera, de 50 mm de espesor, resistencia a compresión >= 300 kPa; CAPA SEPARADORA BAJO CAPA DE REFUERZO: geotextil no tejido compuesto por fibras de poliéster unidas por agujeteado, (150 g/m²); CAPA DE REFUERZO: mortero de cemento CEM II/B-P 32,5 N tipo M-10 de 4 cm de espesor; CAPA SEPARADORA BAJO PROTECCIÓN: geotextil de polipropileno-polietileno, (125 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de hormigón H25 (20) 20/6, no expuesto a ciclos hielo-deshielo, exposición a sulfatos despreciable, sin requerimiento de permeabilidad, no expuesto a ambientes salinos, docilidad blanda de 10 cm de espesor, armado con malla electrosoldada sin economía de borde tipo C 131 de acero AT56-50H, separación 150x150 mm y Ø longitudinal 5,0 mm.
Criterio de valoración económica: El precio no incluye la ejecución y el sellado de las juntas ni la ejecución de remates en los encuentros con paramentos y desagües.
Incluye: Replanteo de los puntos singulares. Replanteo de las pendientes y trazado de limatesas, limahoyas y juntas. Formación de pendientes mediante encintado de limatesas, limahoyas y juntas con maestras de ladrillo. Relleno de juntas con poliestireno expandido. Vaciado en seco de la arcilla expandida hasta alcanzar el nivel de coronación de las maestras, y consolidación con lechada de cemento. Vaciado, extendido y regleado del mortero de regularización. Limpieza y preparación de la superficie. Aplicación del adhesivo cementoso. Colocación de la imprimación. Revisión de la superficie base en la que se realiza la fijación del aislamiento de acuerdo con las exigencias de la técnica a emplear. Corte, ajuste y colocación del aislamiento. Colocación de la capa separadora bajo capa de refuerzo. Ejecución de la base de mortero. Colocación de la capa separadora bajo protección. Colocación de la malla electrosoldada con separadores homologados. Vaciado y compactación del hormigón. Aplicación de las sucesivas capas que forman el revestimiento deportivo.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 186.67 | 560.01 |
| mt01arl030a | m³ | Arcilla expandida, suministrada en sacos. (material) | 0.100 | 95146.63 | 9514.66 |
| mt09lec020b | m³ | Lechada de cemento CEM II/B-P 32,5 N 1/3. (material) | 0.010 | 67694.18 | 676.94 |
| mt16pea020b | m² | Panel rígido de poliestireno expandido, mecanizado lateral recto, de 20 mm de espesor, resistencia térmica 0,55 m²K/W, conductividad térmica 0,036 W/(mK), para junta de proyecto. (material) | 0.010 | 1637.36 | 16.37 |
| mt08aaa010a | m³ | Agua. (material) | 0.016 | 919.27 | 14.71 |
| mt01arg005a | t | Arena de cantera, para mortero preparado en obra. (material) | 0.130 | 11852.90 | 1540.88 |
| mt08cem000e | kg | Cemento gris en sacos. (material) | 20.000 | 100.14 | 2002.80 |
| mt09mcm060a | kg | Adhesivo cementoso mejorado, C2 TE S1, deformable, con deslizamiento reducido y tiempo abierto ampliado, color gris, a base de cemento, áridos de granulometría fina, resinas sintéticas y aditivos especiales, con propiedades tixotrópicas y de endurecimiento sin retracción. (material) | 4.000 | 498.60 | 1994.40 |
| mt15rev010F | m² | Lámina impermeabilizante flexible tipo EVAC, Dry80 30 "REVESTECH", compuesta de una doble hoja de poliolefina termoplástica con acetato de vinil etileno, con ambas caras revestidas de fibras de poliéster no tejidas, de 0,8 mm de espesor y 625 g/m², suministrada en rollos de 1,5 m de anchura y 30 m de longitud. (material) | 1.100 | 17294.04 | 19023.44 |
| mt15rev170c | kg | Adhesivo a base de poliuretano, Seal Plus "REVESTECH", color marrón, para el sellado de juntas. (material) | 0.050 | 21875.15 | 1093.76 |
| mt16pxa010abq | m² | Panel rígido de poliestireno extruido, de superficie lisa y mecanizado lateral a media madera, de 50 mm de espesor, resistencia a compresión >= 300 kPa, resistencia térmica 1,5 m²K/W, conductividad térmica 0,033 W/(mK), Euroclase E de reacción al fuego, con código de designación XPS-EN 13164-T1-CS(10/Y)300-DS(70,90)-DLT(2)5-CC(2/1,5/50)125-WL(T)0,7-WD(V)3-FTCD1. (material) | 1.050 | 11985.71 | 12585.00 |
| mt14gsa020bc | m² | Geotextil no tejido compuesto por fibras de poliéster unidas por agujeteado, con una resistencia a la tracción longitudinal de 1,88 kN/m, una resistencia a la tracción transversal de 1,49 kN/m, una apertura de cono a la prueba de perforación dinámica según ISO 13433 inferior a 40 mm, resistencia CBR a punzonamiento 0,3 kN y una masa superficial de 150 g/m². (material) | 1.050 | 768.40 | 806.82 |
| mt09mor010e | m³ | Mortero de cemento CEM II/B-P 32,5 N tipo M-10, confeccionado en obra con 380 kg/m³ de cemento y una proporción en volumen 1/4. (material) | 0.040 | 80138.86 | 3205.55 |
| mt14gsa010ce | m² | Geotextil no tejido sintético, termosoldado, de polipropileno-polietileno, con una resistencia a la tracción longitudinal de 9,5 kN/m, una resistencia a la tracción transversal de 10 kN/m, una apertura de cono a la prueba de perforación dinámica según ISO 13433 inferior a 28 mm, resistencia CBR a punzonamiento 1,56 kN y una masa superficial de 125 g/m². (material) | 1.050 | 1734.39 | 1821.11 |
| mt07ame110ccb | m² | Malla electrosoldada sin economía de borde tipo C 131 de acero AT56-50H, separación 150x150 mm, con barras longitudinales de 5 mm de diámetro y barras transversales de 5,0 mm de diámetro, según NCh 218.Of77. (material) | 1.100 | 1950.58 | 2145.64 |
| mt10haf090aiem | m³ | Hormigón H25 (20) 20/6, no expuesto a ciclos hielo-deshielo, exposición a sulfatos despreciable, sin requerimiento de permeabilidad, no expuesto a ambientes salinos, docilidad blanda, preparado en central, con cemento grado normal, según NCh 170.Of85 y ACI 318-08. (material) | 0.100 | 59684.21 | 5968.42 |
| mt47adc010a | kg | Mortero epoxi bicomponente. (material) | 0.800 | 2371.23 | 1896.98 |
| mt47adc020a | kg | Mortero bicomponente a base de resinas acrílico-epoxi. (material) | 0.800 | 7770.09 | 6216.07 |
| mt27pij030a | kg | Pintura bicomponente a base de resinas acrílico-epoxi. (material) | 0.200 | 8509.29 | 1701.86 |
| mq06hor010 | h | Concretera eléctrica con una capacidad de amasado de 160 l. (maquinaria) | 0.056 | 2206.20 | 123.55 |
| au00auh040 |  | Vibrador de hormigón, eléctrico. | 1.000 | 0.00 | 0.00 |
| mo020 | h | Maestro 1ª construcción. (mano de obra) | 0.589 | 8327.21 | 4904.73 |
| mo113 | h | Jornal construcción. (mano de obra) | 1.544 | 5997.35 | 9259.91 |
| mo029 | h | Maestro 1ª aplicador de membranas impermeabilizantes. (mano de obra) | 0.193 | 8327.21 | 1607.15 |
| mo067 | h | Ayudante aplicador de membranas impermeabilizantes. (mano de obra) | 0.193 | 6224.80 | 1201.39 |
| mo054 | h | Maestro 1ª montador de aislamientos. (mano de obra) | 0.057 | 8556.75 | 487.73 |
| mo101 | h | Ayudante montador de aislamientos. (mano de obra) | 0.057 | 6224.80 | 354.81 |
| % | % | Herramientas | 2 % | 90724.69 | 1814.49 |
|  |  | Costes directos |  |  | 92539.18 |
