# Imprimación de alféizar con láminas de poliolefinas

- Propiedad del archivo: CYPE Ingenieros S.A.
- Formato: FIEBDC-3/2016
- Programa: Generador de precios de la construcción. CYPE Ingenieros, S.A.
- Fecha: 17/05/2024
- Ámbito geográfico: Chile
- Divisa: CHL
- Costes indirectos: 3 %
- Gastos generales: 13 %
- Beneficio industrial: 6 %
- IVA: 19 %

## N Aislamientos e imprimaciones

### NI Imprimaciones

#### NIF Fachadas

**NIF030** m Imprimación de alféizar con láminas de poliolefinas.
Imprimación de alféizar con lámina impermeabilizante flexible tipo EVAC, Dry50 Banda 30x30 "REVESTECH", de 300 mm de anchura, compuesta de una doble hoja de poliolefina termoplástica con acetato de vinil etileno, con ambas caras revestidas de fibras de poliéster no tejidas, de 0,52 mm de espesor y 335 g/m², tipo monocapa, totalmente adherida al soporte con adhesivo cementoso mejorado, deformable y tixotrópico, C2 TE S1, preparada para recibir directamente sobre ella el vierteaguas.
Criterio de valoración económica: El precio no incluye el vierteaguas.
Incluye: Limpieza y preparación de la superficie. Aplicación del adhesivo cementoso. Colocación de la imprimación.
Criterio de medición de proyecto: Longitud medida según documentación gráfica de Proyecto.
Criterio de medición de obra: Se medirá la longitud realmente ejecutada según especificaciones de Proyecto.

| Código | Ud | Descripción | Rendimiento | Precio | Importe |
|---|---|---|---|---|---|
| mt09mcm060a | kg | Adhesivo cementoso mejorado, C2 TE S1, deformable, con deslizamiento reducido y tiempo abierto ampliado, color gris, a base de cemento, áridos de granulometría fina, resinas sintéticas y aditivos especiales, con propiedades tixotrópicas y de endurecimiento sin retracción. (material) | 0.62 | 498.6 | 309.132 |
| mt15rev058s | m | Banda de refuerzo para lámina impermeabilizante flexible tipo EVAC, Dry50 Banda 30x30 "REVESTECH", de 300 mm de anchura, compuesta de una doble hoja de poliolefina termoplástica con acetato de vinil etileno, con ambas caras revestidas de fibras de poliéster no tejidas, de 0,52 mm de espesor y 335 g/m². (material) | 1.05 | 5568.89 | 5847.335 |
| mo029 | h | Maestro 1ª aplicador de membranas impermeabilizantes. (mano de obra) | 0.148 | 8327.21 | 1232.427 |
| mo067 | h | Ayudante aplicador de membranas impermeabilizantes. (mano de obra) | 0.148 | 6224.8 | 921.270 |
| % | % | Herramientas | 2 % | 8310.164 | 166.203 |
|  |  | Costes directos |  |  | 8476.367 |

Residuos:
- colocación: mt09mcm060a; factor de residuo 0.07
- colocación: mt15rev058s; factor de residuo 0.0683069

## Recursos

**mt09mcm060a** kg Adhesivo cementoso mejorado
Datos técnicos: Coste energético 3.871 MJ; Emisión de CO2 0.344 kg; Código LER 17 09 04; Masa del elemento 1 kg; Volumen 0.000667 m3
Residuos:
- embalaje: re170203 Plástico. (componente de residuo); rendimiento 0.003 kg; Código LER 17 02 03; Masa del elemento 1 kg; Volumen 0.001667 m3

**mt15rev058s** m Banda de refuerzo para lámina impermeabilizante flexible tipo EVAC
Datos técnicos: Coste energético 9.976 MJ; Emisión de CO2 0.495 kg; Código LER 17 02 03; Masa del elemento 0.101 kg; Volumen 0.000168 m3
Residuos:
- embalaje: re170203 Plástico; rendimiento 0.002 kg
