# Desolidarización bajo piso cerámico o de piedra natural, con láminas de elastómero de celdas cerradas

- Propiedad del archivo: CYPE INGENIEROS, S.A.
- Formato: FIEBDC-3/2002
- Ámbito geográfico: Chile
- Divisa: CHL
- Costes indirectos: 3.00 %
- Gastos generales: 13.00 %
- Beneficio industrial: 6.00 %
- IVA: 19.00 %

## N Aislamientos e imprimaciones

### NS Desolidarizaciones

#### NSN Suelos

**NSN010** m² Desolidarización bajo piso cerámico o de piedra natural, con láminas de elastómero de celdas cerradas.
Desolidarización bajo piso cerámico o de piedra natural, con lámina desolidarizante de elastómero de celdas cerradas, modelo Dyso 30 "REVESTECH", de 1,51 mm de espesor, con ambas caras revestidas de fibras de polipropileno, fijada al soporte con adhesivo cementoso mejorado, C2 TE S1, deformable, con deslizamiento reducido y tiempo abierto ampliado, color gris, extendido con llana dentada.
Incluye: Corte y preparación de la lámina desolidarizante. Extendido del adhesivo cementoso sobre la superficie soporte. Colocación de la lámina desolidarizante.
Criterio de medición de proyecto: Superficie medida según documentación gráfica de Proyecto.
Criterio de medición de obra: Se medirá la superficie realmente ejecutada según especificaciones de Proyecto.

| Código | Ud | Descripción | Rendimiento | Precio | Importe |
|---|---|---|---|---|---|
| mt09mcm060a | kg | Adhesivo cementoso mejorado, C2 TE S1, deformable, con deslizamiento reducido y tiempo abierto ampliado, color gris, a base de cemento, áridos de granulometría fina, resinas sintéticas y aditivos especiales, con propiedades tixotrópicas y de endurecimiento sin retracción. (material) | 2.000 | 501.33 | 1002.66 |
| mt15rev185v | m² | Lámina desolidarizante de elastómero de celdas cerradas, modelo Dyso 30 "REVESTECH", de 1,51 mm de espesor, con ambas caras revestidas de fibras de polipropileno, suministrada en rollos de 1,5 m de anchura y 20 m de longitud. (material) | 1.050 | 13802.14 | 14492.25 |
| mo029 | h | Maestro 1ª aplicador de membranas impermeabilizantes. (mano de obra) | 0.123 | 8324.16 | 1023.87 |
| mo067 | h | Ayudante aplicador de membranas impermeabilizantes. (mano de obra) | 0.123 | 6222.52 | 765.37 |
| % | % | Herramientas | 2 % | 17284.15 | 345.68 |
|  |  | Costes directos |  |  | 17629.83 |
