# Encuentro de azotea transitable, ventilada con chimenea. Imprimación con láminas de poliolefinas

- Propiedad del archivo: CYPE Ingenieros S.A.
- Formato: FIEBDC-3/2016
- Programa: Generador de precios de la construcción. CYPE Ingenieros, S.A.
- Fecha: 10/02/2025
- Ámbito geográfico: Chile
- Divisa: CHL
- Costes indirectos: 3 %
- Gastos generales: 13 %
- Beneficio industrial: 6 %
- IVA: 19 %

## Q Cubiertas

### QB Planas transitables, ventiladas

#### QBF Puntos singulares

**QBF039** Ud Encuentro de azotea transitable, ventilada con chimenea. Imprimación con láminas de poliolefinas.
Encuentro de azotea transitable, ventilada, con piso fijo, tipo convencional con chimenea, realizando un rebaje en el soporte alrededor de la chimenea, en el que se recibirá la imprimación compuesta por: chimenea, Dry Chimenea "REVESTECH", formado por lámina impermeabilizante flexible tipo CPE de 500x500 mm compuesta de una doble hoja de poliolefina termoplástica con acetato de vinil etileno, con ambas caras revestidas de fibras de poliéster reciclado no tejidas, de 0,52 mm de espesor y 335 g/m², con unión termosellada a un tubo de PVC de 50 mm de diámetro y 300 mm de longitud fijada al soporte en toda su superficie con adhesivo a base de poliuretano, Seal Plus.
Incluye: Ejecución del rebaje del soporte alrededor de la chimenea. Limpieza y preparación de la superficie. Colocación de la chimenea.
Criterio de medición de proyecto: Número de unidades previstas, según documentación gráfica de Proyecto.
Criterio de medición de obra: Se medirá el número de unidades realmente ejecutadas según especificaciones de Proyecto.

| Código | Ud | Descripción | Rendimiento | Precio | Importe |
|---|---|---|---|---|---|
| mt15rev170c | kg | Adhesivo a base de poliuretano, Seal Plus "REVESTECH", color marrón, para el sellado de juntas. (material) | 1 | 23822.26 | 23822.260 |
| mt15rev590a | Ud | Chimenea, Dry Chimenea "REVESTECH", formado por lámina impermeabilizante flexible tipo CPE de 500x500 mm compuesta de una doble hoja de poliolefina termoplástica con acetato de vinil etileno, con ambas caras revestidas de fibras de poliéster reciclado no tejidas, de 0,52 mm de espesor y 335 g/m², con unión termosellada a un tubo de PVC de 50 mm de diámetro y 300 mm de longitud. (material) | 1 | 36141.42 | 36141.420 |
| mo029 | h | Maestro 1ª aplicador de membranas impermeabilizantes. (mano de obra) | 0.348 | 8689.02 | 3023.779 |
| mo067 | h | Ayudante aplicador de membranas impermeabilizantes. (mano de obra) | 0.348 | 6494.86 | 2260.211 |
| % | % | Herramientas | 2 % | 65247.670 | 1304.953 |
|  |  | Costes directos |  |  | 66552.623 |

Residuos:
- colocación: mt15rev170c Adhesivo a base de poliuretano, Seal Plus "REVESTECH", color marrón, para el sellado de juntas; factor de residuo 0.03

## Recursos

**mt15rev170c** kg Adhesivo a base de poliuretano, Seal Plus "REVESTECH", color marrón, para el sellado de juntas
Datos técnicos: Coste energético 144.209 MJ; Emisión de CO2 7.002 kg; Código LER 17 09 04; Masa del elemento 1 kg; Volumen 0.000667 m3
Residuos:
- embalaje: re150104 Envases metálicos. (componente de residuo); rendimiento 0.003 kg; Código LER 15 01 04; Masa del elemento 1 kg; Volumen 0.001667 m3
