# Lavaplatos

- Propiedad del archivo: CYPE Ingenieros S.A.
- Formato: FIEBDC-3/2016
- Programa: Generador de precios de la construcción. CYPE Ingenieros, S.A.
- Fecha: 04/10/2024
- Ámbito geográfico: Chile
- Divisa: CHL
- Costes indirectos: 3 %
- Gastos generales: 13 %
- Beneficio industrial: 6 %
- IVA: 19 %

## S Señalética y equipamiento

### SC Cocinas/galerías

#### SCF Lavaplatos y lavaderos

**SCF010** Ud Lavaplatos.
Lavaplatos de acero inoxidable para instalación en cubierta, modelo J-45 "ROCA", de 1 cubeta, de 450x490x155 mm, con válvula de desagüe, para cubierta de cocina, equipado con grifo mezclador monomando de repisa para lavaplatos, de caño alto giratorio superior, acabado cromado, con cartucho cerámico, modelo Monodin "ROCA", con aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxr100aa | Ud | Lavaplatos de acero inoxidable para instalación en cubierta, modelo J-45 "ROCA", de 1 cubeta, de 450x490x155 mm, con válvula de desagüe. (material) | 1 | 172892.84 | 172892.840 |
| mt31gmo300a | Ud | Grifo mezclador monomando de repisa para lavaplatos, de caño alto giratorio superior, acabado cromado, con cartucho cerámico, modelo Monodin "ROCA", con aireador y enlaces de alimentación flexibles. (material) | 1 | 186306.94 | 186306.940 |
| mt30lla030 | Ud | Llave de regulación de 1/2", para lavaplatos o lavadero, acabado cromado. (material) | 2 | 27041.12 | 54082.240 |
| mt30sif020a | Ud | Sifón botella sencillo de 1 1/2" para lavaplatos de 1 cubeta, con válvula extensible. (material) | 1 | 5421.53 | 5421.530 |
| mo008 | h | Maestro 1ª gasfitero. (mano de obra) | 0.784 | 8553.61 | 6706.030 |
| mo107 | h | Ayudante gasfitero. (mano de obra) | 0.602 | 6210.68 | 3738.829 |
| % | % | Herramientas | 2 % | 429148.409 | 8582.968 |
|  |  | Costes directos |  |  | 437731.377 |

Residuos:
- colocación: mt30sif020a Sifón botella sencillo de 1 1/2" para lavaplatos de 1 cubeta, con válvula extensible; factor de residuo 0.0275

## Recursos

**mt30fxr100aa** Ud Lavaplatos de acero inoxidable para instalación en cubierta
Datos técnicos: Coste energético 200.718 MJ; Emisión de CO2 30.524 kg
Residuos:
- embalaje: re150101 Envases de papel y cartón. (componente de residuo); rendimiento 1.323 kg; Código LER 15 01 01; Masa del elemento 1 kg; Volumen 0.001333 m3

**mt31gmo300a** Ud Grifo mezclador monomando de repisa para lavaplatos
Datos técnicos: Coste energético 193.311 MJ; Emisión de CO2 13.045 kg
Residuos:
- embalaje: re150101 Envases de papel y cartón; rendimiento 0.077 kg

**mt30sif020a** Ud Sifón botella sencillo de 1 1/2" para lavaplatos de 1 cubeta, con válvula extensible
Datos técnicos: Coste energético 20.945 MJ; Emisión de CO2 1.069 kg; Código LER 17 02 03; Masa del elemento 0.216 kg; Volumen 0.00036 m3
Residuos:
- embalaje: re150101 Envases de papel y cartón; rendimiento 0.035 kg
