# Lavaplatos

- Propiedad del archivo: CYPE INGENIEROS, S.A.
- Formato: FIEBDC-3/2002
- Ámbito geográfico: Chile
- Divisa: CHL
- Costes indirectos: 3.00 %
- Gastos generales: 13.00 %
- Beneficio industrial: 6.00 %
- IVA: 19.00 %

## S Señalética y equipamiento

### SC Cocinas/galerías

#### SCF Lavaplatos y lavaderos

**SCF010** Ud Lavaplatos.
Lavaplatos de acero inoxidable para instalación en cubierta, modelo J-45 "ROCA", de 1 cubeta, de 450x490x155 mm, con válvula de desagüe, para cubierta de cocina, equipado con grifo mezclador monomando de repisa para lavaplatos, de caño alto giratorio superior, acabado cromado, con cartucho cerámico, modelo Monodin "ROCA", con aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxr100aa | Ud | Lavaplatos de acero inoxidable para instalación en cubierta, modelo J-45 "ROCA", de 1 cubeta, de 450x490x155 mm, con válvula de desagüe. (material) | 1.000 | 172892.84 | 172892.84 |
| mt31gmo300a | Ud | Grifo mezclador monomando de repisa para lavaplatos, de caño alto giratorio superior, acabado cromado, con cartucho cerámico, modelo Monodin "ROCA", con aireador y enlaces de alimentación flexibles. (material) | 1.000 | 186306.94 | 186306.94 |
| mt30lla030 | Ud | Llave de regulación de 1/2", para lavaplatos o lavadero, acabado cromado. (material) | 2.000 | 27041.12 | 54082.24 |
| mt30sif020a | Ud | Sifón botella sencillo de 1 1/2" para lavaplatos de 1 cubeta, con válvula extensible. (material) | 1.000 | 5421.53 | 5421.53 |
| op00tal010 |  | Taladro. | 1.000 | 0.00 | 0.00 |
| op00ato010 |  | Atornillador. | 1.000 | 0.00 | 0.00 |
| mo008 | h | Maestro 1ª gasfitero. (mano de obra) | 0.868 | 8553.61 | 7424.53 |
| mo107 | h | Ayudante gasfitero. (mano de obra) | 0.667 | 6210.68 | 4142.52 |
| % | % | Herramientas | 2 % | 430270.60 | 8605.41 |
|  |  | Costes directos |  |  | 438876.01 |
