# Bolardo extraíble, de fundición

- Propiedad del archivo: CYPE INGENIEROS, S.A.
- Formato: FIEBDC-3/2002
- Ámbito geográfico: Chile
- Divisa: CHL
- Costes indirectos: 3.00 %
- Gastos generales: 13.00 %
- Beneficio industrial: 6.00 %
- IVA: 19.00 %

## T Equipamiento urbano

### TP Protecciones peatonales

#### TPH Hitos y bolardos

**TPH090** Ud Bolardo extraíble, de fundición.
Bolardo con cuerpo extraíble de fundición de 89x7x7 cm y base empotrable de acero galvanizado de 14x7x7 cm, longitud total del conjunto 103 cm, cierre mediante llave de cabeza triangular, acabado con protección antioxidante y pintura, fijado a una base de hormigón H20 (20) 20/3, no expuesto a ciclos hielo-deshielo, exposición a sulfatos despreciable, sin requerimiento de permeabilidad, docilidad plástica con mortero cementoso de fraguado rápido, Webertec Trafic "WEBER", color negro, compuesto de cemento, humo de sílice, fibras de acero, aditivos especiales y áridos seleccionados, con una resistencia a compresión a 28 días mayor o igual a 30 N/mm².
Criterio de valoración económica: El precio incluye la excavación.
Incluye: Replanteo. Excavación con medios manuales. Vaciado de la base de apoyo. Montaje. Eliminación y limpieza del material sobrante.
Criterio de medición de proyecto: Número de unidades previstas, según documentación gráfica de Proyecto.
Criterio de medición de obra: Se medirá el número de unidades realmente ejecutadas según especificaciones de Proyecto.

| Código | Ud | Descripción | Rendimiento | Precio | Importe |
|---|---|---|---|---|---|
| mt52mug350a | Ud | Bolardo con cuerpo extraíble de fundición de 89x7x7 cm y base empotrable de acero galvanizado de 14x7x7 cm, longitud total del conjunto 103 cm, cierre mediante llave de cabeza triangular, acabado con protección antioxidante y pintura. (material) | 1.000 | 116250.79 | 116250.79 |
| mt10hmf090aieg | m³ | Hormigón simple H20 (20) 20/6, no expuesto a ciclos hielo-deshielo, exposición a sulfatos despreciable, sin requerimiento de permeabilidad, docilidad blanda, con cemento grado normal, preparado en central, según NCh 170.Of85 y ACI 318-08. (material) | 0.250 | 56385.10 | 14096.28 |
| mt09moc140a | kg | Mortero cementoso de fraguado rápido, Webertec Trafic "WEBER", color negro, compuesto de cemento, humo de sílice, fibras de acero, aditivos especiales y áridos seleccionados, con una resistencia a compresión a 28 días mayor o igual a 30 N/mm², para la reparación de pisos de hormigón en áreas de tráfico rodado. (material) | 0.200 | 910.22 | 182.04 |
| mo041 | h | Maestro 1ª construcción de obra civil. (mano de obra) | 0.750 | 8327.21 | 6245.41 |
| mo087 | h | Ayudante construcción de obra civil. (mano de obra) | 0.750 | 6224.80 | 4668.60 |
| % | % | Herramientas | 2 % | 141443.12 | 2828.86 |
|  |  | Costes directos |  |  | 144271.98 |
