# Bolardo fijo, de fierro

- Propiedad del archivo: CYPE Ingenieros S.A.
- Formato: FIEBDC-3/2016
- Programa: Generador de precios de la construcción. CYPE Ingenieros, S.A.
- Fecha: 17/05/2024
- Ámbito geográfico: Chile
- Divisa: CHL
- Costes indirectos: 3 %
- Gastos generales: 13 %
- Beneficio industrial: 6 %
- IVA: 19 %

## T Equipamiento urbano

### TP Protecciones peatonales

#### TPH Hitos y bolardos

**TPH040** Ud Bolardo fijo, de fierro.
Bolardo fijo cilíndrico, de 70 cm de altura y 20 cm de diámetro, de fierro con imprimación epoxi y pintura de poliéster en polvo color negro forja, fijado a una superficie soporte con mortero cementoso de fraguado rápido, Webertec Trafic "WEBER", color negro, compuesto de cemento, humo de sílice, fibras de acero, aditivos especiales y áridos seleccionados, con una resistencia a compresión a 28 días mayor o igual a 30 N/mm², y elementos de anclaje.
Criterio de valoración económica: El precio no incluye la superficie soporte.
Incluye: Replanteo. Montaje. Eliminación y limpieza del material sobrante.
Criterio de medición de proyecto: Número de unidades previstas, según documentación gráfica de Proyecto.
Criterio de medición de obra: Se medirá el número de unidades realmente ejecutadas según especificaciones de Proyecto.

| Código | Ud | Descripción | Rendimiento | Precio | Importe |
|---|---|---|---|---|---|
| mt52mug300i | Ud | Bolardo fijo cilíndrico, de 70 cm de altura y 20 cm de diámetro, de fierro con imprimación epoxi y pintura de poliéster en polvo color negro forja, incluso pernos de anclaje. (material) | 1 | 179961.02 | 179961.020 |
| mt09moc140a | kg | Mortero cementoso de fraguado rápido, Webertec Trafic "WEBER", color negro, compuesto de cemento, humo de sílice, fibras de acero, aditivos especiales y áridos seleccionados, con una resistencia a compresión a 28 días mayor o igual a 30 N/mm², para la reparación de pisos de hormigón en áreas de tráfico rodado. (material) | 0.2 | 910.22 | 182.044 |
| mo041 | h | Maestro 1ª construcción de obra civil. (mano de obra) | 0.5 | 8327.21 | 4163.605 |
| mo087 | h | Ayudante construcción de obra civil. (mano de obra) | 0.5 | 6224.8 | 3112.400 |
| % | % | Herramientas | 2 % | 187419.069 | 3748.381 |
|  |  | Costes directos |  |  | 191167.450 |

Residuos:
- colocación: mt09moc140a; factor de residuo 0.0063

## Recursos

**mt52mug300i** Ud Bolardo fijo cilíndrico
Datos técnicos: Coste energético 775.748 MJ; Emisión de CO2 48.866 kg
Residuos:
- embalaje: re150101 Envases de papel y cartón. (componente de residuo); rendimiento 1.335 kg; Código LER 15 01 01; Masa del elemento 1 kg; Volumen 0.001333 m3

**mt09moc140a** kg Mortero cementoso de fraguado rápido
Datos técnicos: Coste energético 2.394 MJ; Emisión de CO2 0.194 kg; Código LER 17 01 01; Masa del elemento 1 kg; Volumen 0.000667 m3
Residuos:
- embalaje: re150101 Envases de papel y cartón; rendimiento 0.014 kg
- embalaje: re170201 Madera. (componente de residuo); rendimiento 0.001 kg; Código LER 17 02 01; Masa del elemento 1 kg; Volumen 0.000909 m3
- embalaje: re170203 Plástico. (componente de residuo); rendimiento 0.003 kg; Código LER 17 02 03; Masa del elemento 1 kg; Volumen 0.001667 m3
