# Protección pasiva contra incendios de ductos metálicos de ventilación y extracción de humos, con lanas minerales, sistema "ISOVER"

- Propiedad del archivo: CYPE INGENIEROS, S.A.
- Formato: FIEBDC-3/2002
- Ámbito geográfico: Chile
- Divisa: CHL
- Costes indirectos: 3.00 %
- Gastos generales: 13.00 %
- Beneficio industrial: 6.00 %
- IVA: 19.00 %

## I Instalaciones

### IO Contra incendios

#### IOJ Protección pasiva contra incendios: instalaciones

**IOJ206** m² Protección pasiva contra incendios de ductos metálicos de ventilación y extracción de humos, con lanas minerales, sistema "ISOVER".
Sistema de protección pasiva contra incendios de ducto metálico vertical de sección rectangular para garantizar la resistencia al fuego EI 120, sistema "ISOVER", mediante el recubrimiento con paneles de lana mineral Ultimate® Protect Slab 4.0 "ISOVER", de 90 mm de espesor. Incluso pernos electrosoldados para la fijación de los paneles a la superficie metálica, tornillos helicoidales de acero inoxidable Fire Protect Screw 200, de 200 mm de longitud, para la unión de juntas longitudinales entre paneles aislantes, pasta intumescente en base acuosa, Proteck BSF para el sellado ignífugo de paso de ductos metálicos entre sectores de incendio, adhesivo incombustible e inorgánico, a base de silicato de sodio alcalino, Protect BSK, para el sellado ignífugo del encuentro entre la lana mineral y el paramento, y perfiles en L, de acero galvanizado, de 30 mm para el refuerzo del encuentro entre la lana mineral y el paramento.
Incluye: Corte y ajuste de los paneles. Fijación de los paneles a la superficie metálica. Resolución de juntas longitudinales entre paneles aislantes. Sellado de paso de ductos metálicos entre sectores de incendio. Sellado del encuentro entre la lana mineral y el paramento. Colocación de los perfiles de refuerzo.
Criterio de medición de proyecto: Superficie medida según documentación gráfica de Proyecto.
Criterio de medición de obra: Se medirá la superficie realmente ejecutada según especificaciones de Proyecto.

| Código | Ud | Descripción | Rendimiento | Precio | Importe |
|---|---|---|---|---|---|
| mt42coi120d | m² | Panel de lana mineral Ultimate® Protect Slab 4.0 "ISOVER", de 90 mm de espesor, Euroclase A1 de reacción al fuego, para la protección contra incendios de ductos metálicos rectangulares. (material) | 1.100 | 85655.82 | 94221.40 |
| mt12psg160d | m | Perfil en L, de acero galvanizado, de 30 mm. (material) | 0.670 | 595.31 | 398.86 |
| mt42coi036b | Ud | Cartucho de 310 ml de pasta intumescente en base acuosa, Proteck BSF "ISOVER", color blanco, con pH neutro y sin disolventes, para sellado ignífugo de paso de ductos metálicos entre sectores de incendio. (material) | 0.020 | 43316.68 | 866.33 |
| mt42coi035b | kg | Adhesivo incombustible e inorgánico, a base de silicato de sodio alcalino, Protect BSK "ISOVER", de fraguado lento, para sellado ignífugo del encuentro entre la lana mineral y el paramento. (material) | 0.050 | 11027.73 | 551.39 |
| mt42coi037j | Ud | Pernos electrosoldables "ISOVER", de 100 mm de longitud, para fijación del panel a la superficie metálica. (material) | 18.000 | 183.29 | 3299.22 |
| mt42coi038n | Ud | Tornillo helicoidal de acero inoxidable Fire Protect Screw 200 "ISOVER", de 200 mm de longitud, para la unión de juntas longitudinales entre paneles aislantes. (material) | 4.000 | 609.12 | 2436.48 |
| mo054 | h | Maestro 1ª montador de aislamientos. (mano de obra) | 0.568 | 8556.75 | 4860.23 |
| mo101 | h | Ayudante montador de aislamientos. (mano de obra) | 0.568 | 6224.80 | 3535.69 |
| % | % | Herramientas | 2 % | 110169.60 | 2203.39 |
|  |  | Costes directos |  |  | 112372.99 |
