# Aislamiento térmico de hogar o campana de chimenea

- Propiedad del archivo: CYPE INGENIEROS, S.A.
- Formato: FIEBDC-3/2002
- Ámbito geográfico: Chile
- Divisa: CHL
- Costes indirectos: 3.00 %
- Gastos generales: 13.00 %
- Beneficio industrial: 6.00 %
- IVA: 19.00 %

## N Aislamientos e imprimaciones

### NA Aislamientos térmicos

#### NAH Chimeneas y hogares

**NAH010** m² Aislamiento térmico de hogar o campana de chimenea.
Aislamiento térmico de hogar o campana de chimenea, con panel de lana de roca, Rocflam "ISOVER", de 30 mm de espesor, revestido por una de sus caras con una lámina de aluminio. Colocación en obra: a tope, con fijaciones mecánicas.
Incluye: Limpieza y preparación de la superficie soporte. Replanteo y corte del aislamiento. Colocación del aislamiento. Fijación del aislamiento.
Criterio de medición de proyecto: Superficie medida según documentación gráfica de Proyecto.
Criterio de medición de obra: Se medirá la superficie realmente ejecutada según especificaciones de Proyecto.

| Código | Ud | Descripción | Rendimiento | Precio | Importe |
|---|---|---|---|---|---|
| mt16lri050a | m² | Panel de lana de roca, Rocflam "ISOVER", de 30 mm de espesor, revestido por una de sus caras con una lámina de aluminio, Euroclase A1 de reacción al fuego, de aplicación como aislante térmico y acústico, y protección preventiva frente al fuego de hogares y campanas de chimeneas o extractores de humos. (material) | 1.050 | 26087.76 | 27392.15 |
| mt16aaa020ac | Ud | Fijación mecánica para paneles aislantes de lana mineral, colocados directamente sobre la superficie soporte. (material) | 6.667 | 158.85 | 1059.05 |
| mo054 | h | Maestro 1ª montador de aislamientos. (mano de obra) | 0.114 | 8556.75 | 975.47 |
| mo101 | h | Ayudante montador de aislamientos. (mano de obra) | 0.114 | 6224.80 | 709.63 |
| % | % | Herramientas | 2 % | 30136.30 | 602.73 |
|  |  | Costes directos |  |  | 30739.03 |
