# Aislamiento acústico a ruido aéreo de codo de bajada, con lanas minerales

- Propiedad del archivo: CYPE INGENIEROS, S.A.
- Formato: FIEBDC-3/2002
- Ámbito geográfico: Chile
- Divisa: CHL
- Costes indirectos: 3.00 %
- Gastos generales: 13.00 %
- Beneficio industrial: 6.00 %
- IVA: 19.00 %

## N Aislamientos e imprimaciones

### NB Aislamientos acústicos

#### NBA Tuberías y bajadas

**NBA032** Ud Aislamiento acústico a ruido aéreo de codo de bajada, con lanas minerales.
Aislamiento acústico a ruido aéreo de codo de bajada de 90 mm de diámetro, realizado con manta de lana de vidrio Climcover Roll Alu2 "ISOVER", recubierto por una de sus caras con aluminio reforzado que actúa como barrera de vapor, de 30 mm de espesor, para el aislamiento de ductos de aire en climatización, resistencia térmica 0,86 m²K/W, conductividad térmica 0,035 W/(mK); con 39,76 dB de índice global de reducción acústica, Rw; proporcionando una mejora del índice global de reducción acústica ponderado A de 9,43 dBA, en bajadas con caudal medio de 60 l/min; dispuesto en torno a la bajada a modo de coquilla y fijado con bridas de plástico. Incluso cinta autoadhesiva para sellado de juntas.
Incluye: Corte del rollo en tramos. Forrado del codo de la bajada. Colocación de las bridas. Sellado de juntas.
Criterio de medición de proyecto: Número de unidades previstas, según documentación gráfica de Proyecto.
Criterio de medición de obra: Se medirá el número de unidades realmente ejecutadas según especificaciones de Proyecto.

| Código | Ud | Descripción | Rendimiento | Precio | Importe |
|---|---|---|---|---|---|
| mt42coi110a | m² | Manta de lana de vidrio Climcover Roll Alu2 "ISOVER", recubierto por una de sus caras con aluminio reforzado que actúa como barrera de vapor, de 30 mm de espesor, para el aislamiento de ductos de aire en climatización, resistencia térmica 0,86 m²K/W, conductividad térmica 0,035 W/(mK); con 39,76 dB de índice global de reducción acústica, Rw; proporcionando una mejora del índice global de reducción acústica ponderado A de 9,43 dBA, en bajadas con caudal medio de 60 l/min, Euroclase A2-s1, d0 de reacción al fuego, con código de designación MW-EN 14303-T2-MV1. (material) | 0.311 | 8553.36 | 2660.09 |
| mt16pdg012a | Ud | Brida de plástico, para fijación de aislamiento acústico de bajadas. (material) | 4.000 | 213.34 | 853.36 |
| mt16aaa030 | m | Cinta autoadhesiva para sellado de juntas. (material) | 1.000 | 366.57 | 366.57 |
| mo054 | h | Maestro 1ª montador de aislamientos. (mano de obra) | 0.183 | 8556.75 | 1565.89 |
| mo101 | h | Ayudante montador de aislamientos. (mano de obra) | 0.183 | 6224.80 | 1139.14 |
| % | % | Herramientas | 2 % | 6585.05 | 131.70 |
|  |  | Costes directos |  |  | 6716.75 |
