# Aislamiento acústico a ruido aéreo, en tabique desmontable, a través del plenum

- Propiedad del archivo: CYPE INGENIEROS, S.A.
- Formato: FIEBDC-3/2002
- Ámbito geográfico: Chile
- Divisa: CHL
- Costes indirectos: 3.00 %
- Gastos generales: 13.00 %
- Beneficio industrial: 6.00 %
- IVA: 19.00 %

## N Aislamientos e imprimaciones

### NB Aislamientos acústicos

#### NBP Tabiquería

**NBP100** m² Aislamiento acústico a ruido aéreo, en tabique desmontable, a través del plenum.
Barrera acústica a ruido aéreo, en tabique desmontable, a través del plenum, formada por panel semirrígido de lana mineral, Arena Plenum "ISOVER", compuesto por módulos de 1350x600x80 mm, revestido por las dos caras con un complejo kraft-aluminio, colocado directamente entre la losa y los perfiles superiores de la tabique desmontable, para mejorar el aislamiento acústico lateral entre espacios. Incluso cinta autoadhesiva de aluminio, para el sellado y fijación del aislamiento.
Incluye: Replanteo. Corte y ajuste de los paneles. Colocación de los paneles. Sellado de juntas y uniones.
Criterio de medición de proyecto: Superficie medida según documentación gráfica de Proyecto.
Criterio de medición de obra: Se medirá la superficie realmente ejecutada según especificaciones de Proyecto.

| Código | Ud | Descripción | Rendimiento | Precio | Importe |
|---|---|---|---|---|---|
| mt16pai010a | m² | Panel semirrígido de lana mineral, Arena Plenum "ISOVER", compuesto por módulos de 1350x600x80 mm, revestido por las dos caras con un complejo kraft-aluminio, resistencia térmica 2,2 m²K/W, conductividad térmica 0,036 W/(mK), Euroclase B-s1, d0 de reacción al fuego, como barrera acústica en plenums, entre la losa y la divisoria. (material) | 1.050 | 29448.01 | 30920.41 |
| mt42con020 | m | Cinta autoadhesiva de aluminio, de 50 micras de espesor y 65 mm de anchura, a base de resinas acrílicas, para el sellado y fijación del aislamiento. (material) | 1.500 | 232.16 | 348.24 |
| mo054 | h | Maestro 1ª montador de aislamientos. (mano de obra) | 0.568 | 8556.75 | 4860.23 |
| mo101 | h | Ayudante montador de aislamientos. (mano de obra) | 0.568 | 6224.80 | 3535.69 |
| % | % | Herramientas | 2 % | 39664.57 | 793.29 |
|  |  | Costes directos |  |  | 40457.86 |
