# Franja cortafuegos de placas de yeso laminado, para edificio de uso industrial. Sistema "PLACO"

- Propiedad del archivo: CYPE Ingenieros S.A.
- Formato: FIEBDC-3/2016
- Programa: Generador de precios de la construcción. CYPE Ingenieros, S.A.
- Fecha: 17/05/2024
- Ámbito geográfico: Chile
- Divisa: CHL
- Costes indirectos: 3 %
- Gastos generales: 13 %
- Beneficio industrial: 6 %
- IVA: 19 %

## I Instalaciones

### IO Contra incendios

#### IOF Protección pasiva contra incendios: franjas cortafuegos

**IOF024** m² Franja cortafuegos de placas de yeso laminado, para edificio de uso industrial. Sistema "PLACO".
Franja cortafuegos horizontal, de 1 m de anchura, con una resistencia al fuego EI 60, para edificio de uso industrial, fijada mecánicamente a la medianera con subestructura soporte, sistema "PLACO", compuesta por 2 placas de yeso laminado DF / - 1200 / 2500 / 15 / con los bordes longitudinales afinados, Placoflam PPF 15 "PLACO", formada por un alma de yeso de origen natural embutida e íntimamente ligada a dos láminas de cartón fuerte, reforzada por la inclusión en la masa de fibra de vidrio de hilo corto no tejido para mejorar su cohesión a temperaturas altas, fijadas a la subestructura soporte compuesta por canales y montantes, formando escuadras separadas 750 mm entre sí, suspensiones y perfiles separados 400 mm entre sí. Incluso tornillos para la fijación de las placas, y pasta y cinta para el tratamiento de juntas.
Incluye: Replanteo. Formación de las escuadras con canales y montantes. Colocación y fijación de las escuadras. Instalación de suspensiones. Colocación a presión de los perfiles contra las suspensiones. Colocación y fijación de los perfiles perimetrales. Preparación y corte de las placas. Atornillado de las placas a los perfiles. Tratamiento de juntas.
Criterio de medición de proyecto: Superficie medida según documentación gráfica de Proyecto.
Criterio de medición de obra: Se medirá la superficie realmente ejecutada según especificaciones de Proyecto.

| Código | Ud | Descripción | Rendimiento | Precio | Importe |
|---|---|---|---|---|---|
| mt12plp070b | m | Canal de perfil de acero galvanizado, R 48 "PLACO", fabricado mediante laminación en frío, de 3000 mm de longitud, 48x30 mm de sección y 0,55 mm de espesor. (material) | 3.33 | 1234.33 | 4110.319 |
| mt12plp060b | m | Montante de perfil de acero galvanizado, M 48 "PLACO", fabricado mediante laminación en frío, de 3000 mm de longitud, 46,5x36 mm de sección y 0,6 mm de espesor. (material) | 1.4 | 1503.28 | 2104.592 |
| mt12qlt030a | Ud | Tornillo autoperforante rosca-metal, TRPF 13 "PLACO", de 13 mm de longitud. (material) | 16.8 | 20 | 336.000 |
| mt12ple110 | Ud | Suspensión C "PLACO". (material) | 4.2 | 137.43 | 577.206 |
| mt12plp010 | m | Perfil de acero galvanizado, F-530 "PLACO", fabricado mediante laminación en frío, de 3000 mm de longitud, 45x16 mm de sección y 0,6 mm de espesor, para la realización de trasdosados autosoportantes y techos. (material) | 3 | 1206.75 | 3620.250 |
| mt12ple030 | Ud | Pieza de empalme F-530 "PLACO". (material) | 0.9 | 213.77 | 192.393 |
| mt12psg082 | Ud | Fijación para hormigón. (material) | 0.8 | 221.62 | 177.296 |
| mt12plp080a | m | Perfil angular de acero galvanizado, CR2 "PLACO", fabricado mediante laminación en frío, de 3000 mm de longitud, 34x23 mm de sección y 0,55 mm de espesor. (material) | 1.05 | 813.7 | 854.385 |
| mt12plk010gfocd | m² | Placa de yeso laminado DF / - 1200 / 2500 / 15 / con los bordes longitudinales afinados, Placoflam PPF 15 "PLACO", formada por un alma de yeso de origen natural embutida e íntimamente ligada a dos láminas de cartón fuerte, reforzada por la inclusión en la masa de fibra de vidrio de hilo corto no tejido para mejorar su cohesión a temperaturas altas. (material) | 2 | 5688.98 | 11377.960 |
| mt12plt010a | Ud | Tornillo autorroscante TTPC 25 "PLACO", con cabeza de trompeta, de 25 mm de longitud, para instalación de placas de yeso laminado sobre perfiles de espesor inferior a 6 mm. (material) | 20 | 9.55 | 191.000 |
| mt12plt010d | Ud | Tornillo autorroscante TTPC 45 "PLACO", con cabeza de trompeta, de 45 mm de longitud, para instalación de placas de yeso laminado sobre perfiles de espesor inferior a 6 mm. (material) | 20 | 15.04 | 300.800 |
| mt12plm010a | kg | Pasta de secado en polvo SN "PLACO"; Euroclase A2-s1, d0 de reacción al fuego, rango de temperatura de trabajo de 5 a 30°C, para aplicación manual con cinta de juntas; para el tratamiento de las juntas de las placas de yeso laminado. (material) | 0.19 | 779.22 | 148.052 |
| mt12plj030 | m | Cinta autoadhesiva de malla de fibra de vidrio, "PLACO", para refuerzo de juntas. (material) | 0.6 | 507.22 | 304.332 |
| mo011 | h | Maestro 1ª montador. (mano de obra) | 0.341 | 8556.75 | 2917.852 |
| mo080 | h | Ayudante montador. (mano de obra) | 0.341 | 6224.8 | 2122.657 |
| mo053 | h | Maestro 1ª montador de prefabricados interiores. (mano de obra) | 0.341 | 8556.75 | 2917.852 |
| mo100 | h | Ayudante montador de mamparas y sistemas de placas. (mano de obra) | 0.341 | 6224.8 | 2122.657 |
| % | % | Herramientas | 2 % | 34375.603 | 687.512 |
|  |  | Costes directos |  |  | 35063.115 |

Residuos:
- colocación: mt12plp070b; factor de residuo 0.0168553
- colocación: mt12plp060b; factor de residuo 0.0153066
- colocación: mt12qlt030a Tornillo autoperforante rosca-metal, TRPF 13 "PLACO", de 13 mm de longitud; factor de residuo 0.02
- colocación: mt12plp010; factor de residuo 0.017013
- colocación: mt12plp080a; factor de residuo 0.0188
- colocación: mt12plk010gfocd; factor de residuo 0.018
- colocación: mt12plt010a; factor de residuo 0.00533333
- colocación: mt12plt010d; factor de residuo 0.00521739
- colocación: mt12plm010a; factor de residuo 0.03
- colocación: mt12plj030 Cinta autoadhesiva de malla de fibra de vidrio, "PLACO", para refuerzo de juntas; factor de residuo 0.055

## Recursos

**mt12plp070b** m Canal de perfil de acero galvanizado
Datos técnicos: Coste energético 62.839 MJ; Emisión de CO2 1.930 kg; Código LER 17 04 05; Masa del elemento 0.47 kg; Volumen 0.000224 m3
Residuos:
- embalaje: re170203 Plástico. (componente de residuo); rendimiento 0.005 kg; Código LER 17 02 03; Masa del elemento 1 kg; Volumen 0.001667 m3

**mt12plp060b** m Montante de perfil de acero galvanizado
Datos técnicos: Coste energético 81.433 MJ; Emisión de CO2 2.498 kg; Código LER 17 04 05; Masa del elemento 0.61 kg; Volumen 0.00029 m3
Residuos:
- embalaje: re170203 Plástico; rendimiento 0.006 kg

**mt12qlt030a** Ud Tornillo autoperforante rosca-metal, TRPF 13 "PLACO", de 13 mm de longitud
Datos técnicos: Coste energético 2.432 MJ; Emisión de CO2 0.121 kg; Código LER 17 04 05; Masa del elemento 0.001 kg
Residuos:
- embalaje: re170203 Plástico; rendimiento 0.025 kg

**mt12plp010** m Perfil de acero galvanizado
Datos técnicos: Coste energético 61.510 MJ; Emisión de CO2 1.889 kg; Código LER 17 04 05; Masa del elemento 0.46 kg; Volumen 0.000219 m3
Residuos:
- embalaje: re170203 Plástico; rendimiento 0.005 kg

**mt12plp080a** m Perfil angular de acero galvanizado
Datos técnicos: Coste energético 40.258 MJ; Emisión de CO2 1.239 kg; Código LER 17 04 05; Masa del elemento 0.3 kg; Volumen 0.000143 m3
Residuos:
- embalaje: re170203 Plástico; rendimiento 0.005 kg

**mt12plk010gfocd** m² Placa de yeso laminado DF / - 1200 / 2500 / 15 / con los bordes longitudinales afinados
Datos técnicos: Coste energético 39.290 MJ; Emisión de CO2 2.119 kg; Código LER 17 08 02; Masa del elemento 12.35 kg; Volumen 0.01235 m3
Residuos:
- embalaje: re170203 Plástico; rendimiento 0.004 kg

**mt12plt010a** Ud Tornillo autorroscante TTPC 25 "PLACO"
Datos técnicos: Coste energético 0.015 MJ; Emisión de CO2 0.002 kg; Código LER 17 04 05; Masa del elemento 0.0015 kg
Residuos:
- embalaje: re150101 Envases de papel y cartón. (componente de residuo); rendimiento 0.001 kg; Código LER 15 01 01; Masa del elemento 1 kg; Volumen 0.001333 m3

**mt12plt010d** Ud Tornillo autorroscante TTPC 45 "PLACO"
Datos técnicos: Coste energético 0.023 MJ; Emisión de CO2 0.002 kg; Código LER 17 04 05; Masa del elemento 0.0023 kg; Volumen 0.000001 m3
Residuos:
- embalaje: re150101 Envases de papel y cartón; rendimiento 0.001 kg

**mt12plm010a** kg Pasta de secado en polvo SN "PLACO"; Euroclase A2-s1
Datos técnicos: Coste energético 9.578 MJ; Emisión de CO2 0.386 kg; Código LER 17 08 02; Masa del elemento 1 kg; Volumen 0.001 m3
Residuos:
- embalaje: re170203 Plástico; rendimiento 0.02 kg

**mt12plj030** m Cinta autoadhesiva de malla de fibra de vidrio, "PLACO", para refuerzo de juntas
Datos técnicos: Coste energético 0.334 MJ; Emisión de CO2 0.016 kg; Código LER 17 02 03; Masa del elemento 0.0034 kg; Volumen 0.000006 m3
Residuos:
- embalaje: re170203 Plástico; rendimiento 0.001 kg
