# Aislamiento térmico entre montantes en trasdosado autosoportante de placas

- Propiedad del archivo: CYPE Ingenieros S.A.
- Formato: FIEBDC-3/2016
- Programa: Generador de precios de la construcción. CYPE Ingenieros, S.A.
- Fecha: 17/05/2024
- Ámbito geográfico: Chile
- Divisa: CHL
- Costes indirectos: 3 %
- Gastos generales: 13 %
- Beneficio industrial: 6 %
- IVA: 19 %

## N Aislamientos e imprimaciones

### NA Aislamientos térmicos

#### NAO Revestimientos de placas

**NAO030** m² Aislamiento térmico entre montantes en trasdosado autosoportante de placas.
Aislamiento térmico entre los montantes de la estructura portante del trasdosado autosoportante de placas, formado por panel compacto de lana de vidrio hidrofugada, ECO 037 "ISOVER", de 100 mm de espesor, revestido por una de sus caras con una barrera de vapor resistente a tracción y resistente al desgarro, compuesta por un complejo de papel kraft con polietileno, resistencia térmica 2,7 m²K/W, conductividad térmica 0,037 W/(mK), colocado entre los montantes de la estructura portante.
Incluye: Corte del aislamiento. Colocación del aislamiento entre los montantes.
Criterio de medición de proyecto: Superficie medida según documentación gráfica de Proyecto.
Criterio de medición de obra: Se medirá la superficie realmente ejecutada según especificaciones de Proyecto.

| Código | Ud | Descripción | Rendimiento | Precio | Importe |
|---|---|---|---|---|---|
| mt16lvi030airq | m² | Panel compacto de lana de vidrio hidrofugada, ECO 037 "ISOVER", de 100 mm de espesor, revestido por una de sus caras con una barrera de vapor resistente a tracción y resistente al desgarro, compuesta por un complejo de papel kraft con polietileno, resistencia térmica 2,7 m²K/W, conductividad térmica 0,037 W/(mK), Euroclase F de reacción al fuego, capacidad de absorción de agua a corto plazo <=1 kg/m² y factor de resistencia a la difusión del vapor de agua 1. (material) | 1.05 | 8614.46 | 9045.183 |
| mo054 | h | Maestro 1ª montador de aislamientos. (mano de obra) | 0.114 | 8556.75 | 975.470 |
| mo101 | h | Ayudante montador de aislamientos. (mano de obra) | 0.057 | 6224.8 | 354.814 |
| % | % | Herramientas | 2 % | 10375.467 | 207.509 |
|  |  | Costes directos |  |  | 10582.976 |

Residuos:
- colocación: mt16lvi030airq; factor de residuo 0.048

## Recursos

**mt16lvi030airq** m² Panel compacto de lana de vidrio hidrofugada
Datos técnicos: Coste energético 158.645 MJ; Emisión de CO2 7.755 kg; Código LER 17 06 04; Masa del elemento 4 kg; Volumen 0.006667 m3
Residuos:
- embalaje: re170203 Plástico. (componente de residuo); rendimiento 0.024 kg; Código LER 17 02 03; Masa del elemento 1 kg; Volumen 0.001667 m3
