# Aislamiento acústico a ruido aéreo, en tabique desmontable, a través del plenum

- Propiedad del archivo: CYPE Ingenieros S.A.
- Formato: FIEBDC-3/2016
- Programa: Generador de precios de la construcción. CYPE Ingenieros, S.A.
- Fecha: 17/05/2024
- Ámbito geográfico: Chile
- Divisa: CHL
- Costes indirectos: 3 %
- Gastos generales: 13 %
- Beneficio industrial: 6 %
- IVA: 19 %

## N Aislamientos e imprimaciones

### NB Aislamientos acústicos

#### NBP Tabiquería

**NBP100** m² Aislamiento acústico a ruido aéreo, en tabique desmontable, a través del plenum.
Barrera acústica a ruido aéreo, en tabique desmontable, a través del plenum, formada por panel semirrígido de lana mineral, Arena Plenum "ISOVER", compuesto por módulos de 1350x600x80 mm, revestido por las dos caras con un complejo kraft-aluminio, colocado directamente entre la losa y los perfiles superiores de la tabique desmontable, para mejorar el aislamiento acústico lateral entre espacios. Incluso cinta autoadhesiva de aluminio, para el sellado y fijación del aislamiento.
Incluye: Replanteo. Corte y ajuste de los paneles. Colocación de los paneles. Sellado de juntas y uniones.
Criterio de medición de proyecto: Superficie medida según documentación gráfica de Proyecto.
Criterio de medición de obra: Se medirá la superficie realmente ejecutada según especificaciones de Proyecto.

| Código | Ud | Descripción | Rendimiento | Precio | Importe |
|---|---|---|---|---|---|
| mt16pai010a | m² | Panel semirrígido de lana mineral, Arena Plenum "ISOVER", compuesto por módulos de 1350x600x80 mm, revestido por las dos caras con un complejo kraft-aluminio, resistencia térmica 2,2 m²K/W, conductividad térmica 0,036 W/(mK), Euroclase B-s1, d0 de reacción al fuego, como barrera acústica en plenums, entre la losa y la divisoria. (material) | 1.05 | 29448.01 | 30920.411 |
| mt42con020 | m | Cinta autoadhesiva de aluminio, de 50 micras de espesor y 65 mm de anchura, a base de resinas acrílicas, para el sellado y fijación del aislamiento. (material) | 1.5 | 232.16 | 348.240 |
| mo054 | h | Maestro 1ª montador de aislamientos. (mano de obra) | 0.568 | 8556.75 | 4860.234 |
| mo101 | h | Ayudante montador de aislamientos. (mano de obra) | 0.568 | 6224.8 | 3535.686 |
| % | % | Herramientas | 2 % | 39664.571 | 793.291 |
|  |  | Costes directos |  |  | 40457.862 |

Residuos:
- colocación: mt16pai010a; factor de residuo 0.024
- colocación: mt42con020; factor de residuo 0.048

## Recursos

**mt16pai010a** m² Panel semirrígido de lana mineral
Datos técnicos: Coste energético 142.750 MJ; Emisión de CO2 4.708 kg; Código LER 17 06 04; Masa del elemento 3.2 kg; Volumen 0.005333 m3
Residuos:
- embalaje: re170203 Plástico. (componente de residuo); rendimiento 0.034 kg; Código LER 17 02 03; Masa del elemento 1 kg; Volumen 0.001667 m3

**mt42con020** m Cinta autoadhesiva de aluminio
Datos técnicos: Coste energético 3.059 MJ; Emisión de CO2 0.214 kg; Código LER 17 04 02; Masa del elemento 0.023 kg; Volumen 0.000015 m3
Residuos:
- embalaje: re170203 Plástico; rendimiento 0.005 kg
