# Trampilla para cielo falso continuo de placas de yeso laminado. Sistema "PLACO"

- Propiedad del archivo: CYPE Ingenieros S.A.
- Formato: FIEBDC-3/2016
- Programa: Generador de precios de la construcción. CYPE Ingenieros, S.A.
- Fecha: 17/05/2024
- Ámbito geográfico: Chile
- Divisa: CHL
- Costes indirectos: 3 %
- Gastos generales: 13 %
- Beneficio industrial: 6 %
- IVA: 19 %

## R Revestimientos

### RT Cielos falsos en interiores

#### RTC Continuos, de placas de yeso laminado

**RTC019** Ud Trampilla para cielo falso continuo de placas de yeso laminado. Sistema "PLACO".
Trampilla de registro Gyptone Access Quattro 41 "PLACO", de 600x600 mm, formada por marco y tapa de 510x510 mm, para cielo falso continuo de placas de yeso laminado perforadas fonoabsorbentes Gyptone Continuo. Incluso fijaciones, elementos de suspensión, tornillería, tratamiento de juntas y accesorios de montaje.
Incluye: Marcado y corte de la placa de yeso laminado. Colocación y atornillado de los perfiles. Colocación y atornillado del marco. Resolución de encuentros y puntos singulares. Tratamiento de juntas. Colocación de la tapa.
Criterio de medición de proyecto: Número de unidades previstas, según documentación gráfica de Proyecto.
Criterio de medición de obra: Se medirá el número de unidades realmente colocadas según especificaciones de Proyecto.

| Código | Ud | Descripción | Rendimiento | Precio | Importe |
|---|---|---|---|---|---|
| mt12plp010 | m | Perfil de acero galvanizado, F-530 "PLACO", fabricado mediante laminación en frío, de 3000 mm de longitud, 45x16 mm de sección y 0,6 mm de espesor, para la realización de trasdosados autosoportantes y techos. (material) | 1.2 | 1206.75 | 1448.100 |
| mt12plt010c | Ud | Tornillo autorroscante TTPC 35 "PLACO", con cabeza de trompeta, de 35 mm de longitud, para instalación de placas de yeso laminado sobre perfiles de espesor inferior a 6 mm. (material) | 26 | 12.4 | 322.400 |
| mt12pla020b | Ud | Trampilla de registro Gyptone Access Quattro 41 "PLACO", de 600x600 mm, formada por marco y tapa de 510x510 mm. (material) | 1 | 104518.68 | 104518.680 |
| mt12plm010a | kg | Pasta de secado en polvo SN "PLACO"; Euroclase A2-s1, d0 de reacción al fuego, rango de temperatura de trabajo de 5 a 30°C, para aplicación manual con cinta de juntas; para el tratamiento de las juntas de las placas de yeso laminado. (material) | 0.3 | 779.22 | 233.766 |
| mt12plj010a | m | Cinta microperforada de papel "PLACO", de 50 mm de anchura, para acabado de juntas de placas de yeso laminado. (material) | 1.2 | 37.24 | 44.688 |
| mo015 | h | Maestro 1ª montador de cielos falsos. (mano de obra) | 0.796 | 8556.75 | 6811.173 |
| mo082 | h | Ayudante montador de cielos falsos. (mano de obra) | 0.398 | 6224.8 | 2477.470 |
| % | % | Herramientas | 2 % | 115856.277 | 2317.126 |
|  |  | Costes directos |  |  | 118173.403 |

Residuos:
- colocación: mt12plp010; factor de residuo 0.017013
- colocación: mt12plt010c; factor de residuo 0.00526316
- colocación: mt12pla020b Trampilla de registro Gyptone Access Quattro 41 "PLACO", de 600x600 mm, formada por marco y tapa de 510x510 mm; factor de residuo 0.0121736
- colocación: mt12plm010a; factor de residuo 0.03
- colocación: mt12plj010a Cinta microperforada de papel "PLACO", de 50 mm de anchura, para acabado de juntas de placas de yeso laminado; factor de residuo 0.0440299

## Recursos

**mt12plp010** m Perfil de acero galvanizado
Datos técnicos: Coste energético 61.510 MJ; Emisión de CO2 1.889 kg; Código LER 17 04 05; Masa del elemento 0.46 kg; Volumen 0.000219 m3
Residuos:
- embalaje: re170203 Plástico. (componente de residuo); rendimiento 0.005 kg; Código LER 17 02 03; Masa del elemento 1 kg; Volumen 0.001667 m3

**mt12plt010c** Ud Tornillo autorroscante TTPC 35 "PLACO"
Datos técnicos: Coste energético 0.019 MJ; Emisión de CO2 0.002 kg; Código LER 17 04 05; Masa del elemento 0.0019 kg
Residuos:
- embalaje: re150101 Envases de papel y cartón. (componente de residuo); rendimiento 0.001 kg; Código LER 15 01 01; Masa del elemento 1 kg; Volumen 0.001333 m3

**mt12pla020b** Ud Trampilla de registro Gyptone Access Quattro 41 "PLACO", de 600x600 mm, formada por marco y tapa de 510x510 mm
Datos técnicos: Coste energético 118.212 MJ; Emisión de CO2 1.821 kg; Código LER 17 08 02; Masa del elemento 4.5 kg; Volumen 0.0045 m3
Residuos:
- embalaje: re150101 Envases de papel y cartón; rendimiento 0.078 kg

**mt12plm010a** kg Pasta de secado en polvo SN "PLACO"; Euroclase A2-s1
Datos técnicos: Coste energético 9.578 MJ; Emisión de CO2 0.386 kg; Código LER 17 08 02; Masa del elemento 1 kg; Volumen 0.001 m3
Residuos:
- embalaje: re170203 Plástico; rendimiento 0.02 kg

**mt12plj010a** m Cinta microperforada de papel "PLACO", de 50 mm de anchura, para acabado de juntas de placas de yeso laminado
Datos técnicos: Coste energético 0.004 MJ; Emisión de CO2 0.006 kg; Código LER 20 01 01; Masa del elemento 0.0067 kg; Volumen 0.000009 m3
