# Losa de viguetas de madera y entrevigado con alfarjías y ladrillos cerámicos colocados por tabla

- Propiedad del archivo: CYPE INGENIEROS, S.A.
- Formato: FIEBDC-3/2002
- Ámbito geográfico: Chile
- Divisa: CHL
- Costes indirectos: 3.00 %
- Gastos generales: 13.00 %
- Beneficio industrial: 6.00 %
- IVA: 19.00 %

## E Estructuras

### EM Madera

#### EMF Losas

**EMF040** m² Losa de viguetas de madera y entrevigado con alfarjías y ladrillos cerámicos colocados por tabla.
Losa tradicional con un intereje de 50 cm, compuesto por viguetas de madera aserrada de pino, de 70x70 mm de sección, con acabado cepillado colocadas mediante apoyo sobre elemento estructural; entrevigado compuesto de alfarjías de madera aserrada de pino, de 70x30 mm de sección, con acabado cepillado, sobre las que apoya un tablero de ladrillos cerámicos vistos macizos de elaboración manual, tipo tejar, color rojo, 24x11,5x3,5 cm, colocados por tabla; y malla electrosoldada sin economía de borde tipo C 139 de acero AT56-50H, separación 100x100 mm y Ø longitudinal 4,2 mm, en capa de compresión de 4 cm de espesor de hormigón liviano HL-25/B/10/XC2, densidad entre 1200 y 1500 kg/m³, (cantidad mínima de cemento 275 kg/m³), preparado en central, y vaciado con balde concretero; apuntalamiento y desapuntalamiento de las viguetas. Incluso, alambre de atar, separadores, elementos de atado de viguetas y zunchos perimetrales de planta y huecos.
Incluye: Preparación del perímetro de apoyo de las viguetas. Replanteo y colocación en seco de las viguetas. Apuntalamiento. Resolución del apoyo sobre el elemento estructural. Disposición de alfarjías clavadas a las viguetas. Formación del tablero de ladrillo macizo. Colocación de la malla electrosoldada. Vaciado y compactación del hormigón. Regleado y nivelación de la capa de compresión. Curado del hormigón. Desapuntalamiento.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.040 | 3894.96 | 155.80 |
| mt50spa101 | kg | Clavos de acero. (material) | 0.045 | 1153.41 | 51.90 |
| mt50spa081a | Ud | Puntal metálico telescópico, de hasta 3 m de altura. (material) | 0.013 | 11862.33 | 154.21 |
| mt07mee101dd | m³ | Madera aserrada de pino para viguetas, de hasta 5 m de longitud, de 70x70 mm de sección, con acabado cepillado. (material) | 0.010 | 374572.55 | 3745.73 |
| mt07emr111b | Ud | Clavo, de 4 mm de diámetro y 50 mm de longitud, de acero galvanizado de alta adherencia. (material) | 4.000 | 63.78 | 255.12 |
| mt07mee101fc | m³ | Madera aserrada de pino para alfarjías, de hasta 5 m de longitud, de 70x30 mm de sección, con acabado cepillado. (material) | 0.009 | 374572.55 | 3371.15 |
| mt05mte010a | Ud | Ladrillo cerámico visto macizo de elaboración manual (tejar), color rojo, 24x11,5x3,5 cm, densidad 1850 kg/m³. (material) | 37.800 | 391.47 | 14797.57 |
| mt09mif010ca | t | Mortero industrial para albañilería, de cemento, color gris, categoría M-5 (resistencia a compresión 5 N/mm²), suministrado en sacos. (material) | 0.005 | 32328.14 | 161.64 |
| mt07aco020m | Ud | Separador homologado para malla electrosoldada. (material) | 1.000 | 59.93 | 59.93 |
| mt07ame110ada | m² | Malla electrosoldada sin economía de borde tipo C 139 de acero AT56-50H, separación 100x100 mm, con barras longitudinales de 4,2 mm de diámetro y barras transversales de 4,2 mm de diámetro, según NCh 218.Of77. (material) | 1.100 | 2059.65 | 2265.62 |
| mt08var050 | kg | Alambre galvanizado para atar, de 1,30 mm de diámetro. (material) | 0.017 | 924.20 | 15.71 |
| mt10hes050psa | m³ | Hormigón liviano HLA-25/B/10/XC2, de entre 1200 y 1500 kg/m³ de densidad, cantidad mínima de cemento 275 kg/m³, preparado en central. (material) | 0.042 | 116382.92 | 4888.08 |
| op00cla010 |  | Clavadora neumática. | 1.000 | 0.00 | 0.00 |
| op00cep010 |  | Garlopa. | 1.000 | 0.00 | 0.00 |
| au00auh040 |  | Vibrador de hormigón, eléctrico. | 1.000 | 0.00 | 0.00 |
| au00auh010 |  | Balde concretero. | 1.000 | 0.00 | 0.00 |
| mo048 | h | Maestro 1ª montador de estructura de madera. (mano de obra) | 0.074 | 8662.69 | 641.04 |
| mo095 | h | Ayudante montador de estructura de madera. (mano de obra) | 0.037 | 6471.18 | 239.43 |
| mo020 | h | Maestro 1ª construcción. (mano de obra) | 1.050 | 8324.16 | 8740.37 |
| mo113 | h | Jornal construcción. (mano de obra) | 0.658 | 5995.15 | 3944.81 |
| mo044 | h | Maestro 1ª carpintero de obra gruesa. (mano de obra) | 0.141 | 8662.69 | 1221.44 |
| mo091 | h | Ayudante carpintero de obra gruesa. (mano de obra) | 0.141 | 6471.18 | 912.44 |
| mo043 | h | Maestro 1ª enfierrador. (mano de obra) | 0.031 | 8662.69 | 268.54 |
| mo090 | h | Ayudante enfierrador. (mano de obra) | 0.031 | 6471.18 | 200.61 |
| mo045 | h | Maestro 1ª concretero. (mano de obra) | 0.011 | 8662.69 | 95.29 |
| mo092 | h | Ayudante concretero. (mano de obra) | 0.048 | 6471.18 | 310.62 |
| % | % | Herramientas | 2 % | 46497.05 | 929.94 |
|  |  | Costes directos |  |  | 47426.99 |
