# Recibido de baranda metálica

- Propiedad del archivo: CYPE INGENIEROS, S.A.
- Formato: FIEBDC-3/2002
- Ámbito geográfico: Chile
- Divisa: CHL
- Costes indirectos: 3.00 %
- Gastos generales: 13.00 %
- Beneficio industrial: 6.00 %
- IVA: 19.00 %

## H Remates y ayudas

### HE Recibidos

#### HEB Barandas, rejas y pasamanos

**HEB010** m Recibido de baranda metálica.
Recibido de baranda metálica con patillas de anclaje, con mortero cementoso de fraguado rápido (6 minutos), Webertec Crono "WEBER", compuesto de cemento, aditivos especiales y áridos seleccionados.
Incluye: Replanteo. Apertura de huecos para embutir las patillas de anclaje. Nivelación y aplomado. Tapado de huecos con mortero.
Criterio de medición de proyecto: Longitud medida según documentación gráfica de Proyecto.
Criterio de medición de obra: Se medirá la longitud realmente ejecutada según especificaciones de Proyecto.

| Código | Ud | Descripción | Rendimiento | Precio | Importe |
|---|---|---|---|---|---|
| mt09moc130a | kg | Mortero cementoso de fraguado rápido (6 minutos), Webertec Crono "WEBER", compuesto de cemento, aditivos especiales y áridos seleccionados. (material) | 1.207 | 363.56 | 438.82 |
| mo020 | h | Maestro 1ª construcción. (mano de obra) | 0.532 | 8324.16 | 4428.45 |
| mo113 | h | Jornal construcción. (mano de obra) | 0.532 | 5995.15 | 3189.42 |
| % | % | Herramientas | 2 % | 8056.69 | 161.13 |
|  |  | Costes directos |  |  | 8217.82 |
