# Revestimiento de escalera interior con piezas cerámicas. Colocación en capa gruesa

- Propiedad del archivo: CYPE INGENIEROS, S.A.
- Formato: FIEBDC-3/2002
- Ámbito geográfico: Chile
- Divisa: CHL
- Costes indirectos: 3.00 %
- Gastos generales: 13.00 %
- Beneficio industrial: 6.00 %
- IVA: 19.00 %

## R Revestimientos

### RE Peldaños

#### REG De piezas cerámicas

**REG010** Ud Revestimiento de escalera interior con piezas cerámicas. Colocación en capa gruesa.
Revestimiento de escalera interior de ida y vuelta, de dos tramos rectos con meseta intermedia con 17 peldaños de 100 cm de anchura, con piezas de gres esmaltado, y zanquín, de 420x180 mm, colocado en un lateral. COLOCACIÓN: con mortero de cemento 1:6. REJUNTADO: con mortero de juntas cementoso mejorado, tipo CG2 W A, con absorción de agua reducida y resistencia elevada a la abrasión, Webercolor Junta Ancha "WEBER", color Blanco.
Incluye: Replanteo y trazado de huellas, tabicas y zanquines. Corte de las piezas y formación de encajes en esquinas y rincones. Humectación del peldañeado. Colocación con mortero de la tabica y huella del primer peldaño. Tendido de cordeles. Colocación de tabicas y huellas. Colocación del zanquín. Relleno de juntas. Limpieza del tramo.
Criterio de medición de proyecto: Número de unidades previstas, según documentación gráfica de Proyecto.
Criterio de medición de obra: Se medirá el número de unidades realmente ejecutadas según especificaciones de Proyecto.

| Código | Ud | Descripción | Rendimiento | Precio | Importe |
|---|---|---|---|---|---|
| mt18pce010800 | m | Huella para peldaño de gres esmaltado, $ 8,00/m. (material) | 17.000 | 8244.34 | 140153.78 |
| mt18pce011800 | m | Tabica para peldaño de gres esmaltado, $ 8,00/m. (material) | 17.000 | 8244.34 | 140153.78 |
| mt18zce010a500 | m | Zanquín cerámico de gres esmaltado, 420x180 mm, $ 5,00/m. (material) | 7.140 | 5152.71 | 36790.35 |
| mt18bde010800 | m² | Piezas de gres esmaltado, $ 8,00/m². (material) | 1.050 | 8244.34 | 8656.56 |
| mt18rce010a300 | m | Guardapolvos cerámico de gres esmaltado, de 7 cm de anchura, $ 3,00/m. (material) | 2.000 | 3091.63 | 6183.26 |
| mt09mor010c | m³ | Mortero de cemento CEM II/B-P 32,5 N tipo M-5, confeccionado en obra con 250 kg/m³ de cemento y una proporción en volumen 1/6. (material) | 0.220 | 69697.74 | 15333.50 |
| mt01ara010a | m³ | Arena con granulometría de 0 a 5 mm de diámetro, limpia. (material) | 0.020 | 9491.98 | 189.84 |
| mt09mcw050ha | kg | Mortero de juntas cementoso mejorado, tipo CG2 W A, con absorción de agua reducida y resistencia elevada a la abrasión, Webercolor Junta Ancha "WEBER", color Blanco, compuesto de cemento, áridos calcáreos, resinas sintéticas, aditivos orgánicos e inorgánicos específicos y pigmentos minerales, con muy bajo contenido de sustancias orgánicas volátiles (VOC), de endurecimiento sin retracción e impermeable al agua, para rejuntado de todo tipo de piezas cerámicas y piedras naturales, para juntas de 3 a 15 mm. (material) | 13.250 | 741.34 | 9822.76 |
| op00sie030 |  | Sierra de disco de diamante, para mesa de trabajo, de corte húmedo. | 1.000 | 0.00 | 0.00 |
| op00amo010 |  | Amoladora o radial. | 1.000 | 0.00 | 0.00 |
| mo023 | h | Maestro 1ª colocador de piso. (mano de obra) | 11.951 | 8689.02 | 103842.48 |
| mo061 | h | Ayudante solador. (mano de obra) | 11.951 | 6494.86 | 77620.07 |
| mo113 | h | Jornal construcción. (mano de obra) | 11.951 | 6257.69 | 74785.65 |
| % | % | Herramientas | 2 % | 613532.03 | 12270.64 |
|  |  | Costes directos |  |  | 625802.67 |
