# FIEBDC-3

- Propiedad del archivo: CYPE INGENIEROS, S.A.
- Formato: FIEBDC-3/2002
- Ámbito geográfico: Chile
- Divisa: CHL
- Costes indirectos: 3.00 %
- Gastos generales: 13.00 %
- Beneficio industrial: 6.00 %
- IVA: 19.00 %

| Código | Ud | Descripción | Precio |
|---|---|---|---|
| mt09mcw010d | kg | Adhesivo cementoso de fraguado normal, de altas prestaciones, C1 T, con deslizamiento reducido Webercol Dur "WEBER", color gris, a base de cemento gris, resina sintética, áridos silíceos y calcáreos y aditivos orgánicos e inorgánicos, con resistencia a la inmersión en agua. (material) | 201.76 |
| mt09mcw050fa | kg | Mortero de juntas cementoso mejorado, tipo CG2 W A, con absorción de agua reducida y resistencia elevada a la abrasión, Webercolor Junta Fina "WEBER", color Blanco, compuesto de cemento blanco, cemento gris, áridos calcáreos, resinas sintéticas, aditivos orgánicos e inorgánicos específicos y pigmentos minerales, con muy bajo contenido de sustancias orgánicas volátiles (VOC), extrafino e impermeable al agua, para rejuntado de todo tipo de piezas cerámicas y piedras naturales, para juntas de hasta 3 mm. (material) | 769.28 |
| mt18acc100a | Ud | Kit de crucetas de PVC para garantizar un espesor de las juntas entre piezas de entre 1 y 20 mm, en revestimientos y pisos cerámicos. (material) | 1669.28 |
| mt18bcb100wb | m² |  |  |

## Otros textos del archivo
- Piezas de baldosín catalán, de 200x200x8 mm, gama media, capacidad de absorción de agua 6%
