# Bolardo con luz, de fierro fundido

- Propiedad del archivo: CYPE INGENIEROS, S.A.
- Formato: FIEBDC-3/2002
- Ámbito geográfico: Chile
- Divisa: CHL
- Costes indirectos: 3.00 %
- Gastos generales: 13.00 %
- Beneficio industrial: 6.00 %
- IVA: 19.00 %

## T Equipamiento urbano

### TI Iluminación viaria

#### TIR Bolardos con luz

**TIR010** Ud Bolardo con luz, de fierro fundido.
Bolardo modelo Finisterre "SANTA & COLE", colocado en superficie, de 810 mm de altura, compuesto por cuerpo de fierro fundido con protección antioxidante y acabado pintado, de color negro, y difusor de vidrio moldeado de gran resistencia, con 4 led de 1 W, color blanco, clase de protección II, grado de protección IP55, fijada a una superficie soporte (no incluida en este precio). Incluso replanteo, elementos de anclaje, accesorios y eliminación y limpieza del material sobrante.
Incluye: Replanteo. Colocación de los elementos de anclaje. Montaje del bolardo. Conexionado. Eliminación y limpieza del material sobrante.
Criterio de medición de proyecto: Número de unidades previstas, según documentación gráfica de Proyecto.
Criterio de medición de obra: Se medirá el número de unidades realmente ejecutadas según especificaciones de Proyecto.

| Código | Ud | Descripción | Rendimiento | Precio | Importe |
|---|---|---|---|---|---|
| mt34syc400e | Ud | Bolardo modelo Finisterre "SANTA & COLE", para colocar en superficie, de 810 mm de altura, compuesto por cuerpo de fierro fundido con protección antioxidante y acabado pintado, de color negro, y difusor de vidrio moldeado de gran resistencia, con 4 led de 1 W, color blanco, clase de protección II, grado de protección IP55, incluso pernos de anclaje. (material) | 1.000 | 1203072.03 | 1203072.03 |
| mt09reh330 | kg | Mortero de resina epoxi con arena de sílice, de endurecimiento rápido, para relleno de anclajes. (material) | 0.200 | 2989.51 | 597.90 |
| mo020 | h | Maestro 1ª construcción. (mano de obra) | 0.250 | 8327.21 | 2081.80 |
| mo077 | h | Ayudante construcción. (mano de obra) | 0.250 | 6224.80 | 1556.20 |
| mo003 | h | Maestro 1ª electricista. (mano de obra) | 0.250 | 8556.75 | 2139.19 |
| mo102 | h | Ayudante electricista. (mano de obra) | 0.250 | 6212.96 | 1553.24 |
| % | % | Herramientas | 2 % | 1211000.36 | 24220.01 |
|  |  | Costes directos |  |  | 1235220.37 |
