# Reja de fundición, para protección de alcorque

- Propiedad del archivo: CYPE INGENIEROS, S.A.
- Formato: FIEBDC-3/2002
- Ámbito geográfico: Chile
- Divisa: CHL
- Costes indirectos: 3.00 %
- Gastos generales: 13.00 %
- Beneficio industrial: 6.00 %
- IVA: 19.00 %

## T Equipamiento urbano

### TM Mobiliario urbano

#### TMA Protecciones de alcorques

**TMA010** Ud Reja de fundición, para protección de alcorque.
Reja modelo Henri Matisse "SANTA & COLE", de 150x150 cm, para protección de alcorque, formada por cuatro piezas de fundición de fierro acabado granallado, fijada a una superficie soporte.
Criterio de valoración económica: El precio no incluye la superficie soporte.
Incluye: Replanteo. Colocación del marco de apoyo. Montaje de la reja. Eliminación y limpieza del material sobrante.
Criterio de medición de proyecto: Número de unidades previstas, según documentación gráfica de Proyecto.
Criterio de medición de obra: Se medirá el número de unidades realmente ejecutadas según especificaciones de Proyecto.

| Código | Ud | Descripción | Rendimiento | Precio | Importe |
|---|---|---|---|---|---|
| mt52rsc010b | Ud | Reja modelo Henri Matisse "SANTA & COLE", de 150x150 cm, para protección de alcorque, formada por cuatro piezas de fundición de fierro acabado granallado. Incluso marco de acero galvanizado. (material) | 1.000 | 987532.48 | 987532.48 |
| mo087 | h | Ayudante construcción de obra civil. (mano de obra) | 0.100 | 6224.80 | 622.48 |
| % | % | Herramientas | 2 % | 988154.96 | 19763.10 |
|  |  | Costes directos |  |  | 1007918.06 |
