# Reja de fundición, para protección de alcorque

- Propiedad del archivo: CYPE INGENIEROS, S.A.
- Formato: FIEBDC-3/2002
- Ámbito geográfico: Chile
- Divisa: CHL
- Costes indirectos: 3.00 %
- Gastos generales: 13.00 %
- Beneficio industrial: 6.00 %
- IVA: 19.00 %

## T Equipamiento urbano

### TM Mobiliario urbano

#### TMA Protecciones de alcorques

**TMA010** Ud Reja de fundición, para protección de alcorque.
Reja modelo Henri Matisse "SANTA & COLE", de 150x150 cm, para protección de alcorque, formada por cuatro piezas de fundición de fierro acabado granallado, fijada a una base de hormigón H20 (20) 20/3, no expuesto a ciclos hielo-deshielo, exposición a sulfatos despreciable, sin requerimiento de permeabilidad, docilidad plástica.
Criterio de valoración económica: El precio incluye la excavación.
Incluye: Replanteo. Excavación con medios manuales. Vaciado de la base de apoyo. Colocación del marco de apoyo. Montaje de la reja. Eliminación y limpieza del material sobrante.
Criterio de medición de proyecto: Número de unidades previstas, según documentación gráfica de Proyecto.
Criterio de medición de obra: Se medirá el número de unidades realmente ejecutadas según especificaciones de Proyecto.

| Código | Ud | Descripción | Rendimiento | Precio | Importe |
|---|---|---|---|---|---|
| mt52rsc010b | Ud | Reja modelo Henri Matisse "SANTA & COLE", de 150x150 cm, para protección de alcorque, formada por cuatro piezas de fundición de fierro acabado granallado. Incluso marco de acero galvanizado. (material) | 1.000 | 987532.48 | 987532.48 |
| mt10hmf090aieg | m³ | Hormigón simple H20 (20) 20/6, no expuesto a ciclos hielo-deshielo, exposición a sulfatos despreciable, sin requerimiento de permeabilidad, docilidad blanda, con cemento grado normal, preparado en central, según NCh 170.Of85 y ACI 318-08. (material) | 0.250 | 56385.10 | 14096.28 |
| mo041 | h | Maestro 1ª construcción de obra civil. (mano de obra) | 0.250 | 8327.21 | 2081.80 |
| mo087 | h | Ayudante construcción de obra civil. (mano de obra) | 0.350 | 6224.80 | 2178.68 |
| % | % | Herramientas | 2 % | 1005889.24 | 20117.78 |
|  |  | Costes directos |  |  | 1026007.02 |
