# Banco de hormigón prefabricado

- Propiedad del archivo: CYPE INGENIEROS, S.A.
- Formato: FIEBDC-3/2002
- Ámbito geográfico: Chile
- Divisa: CHL
- Costes indirectos: 3.00 %
- Gastos generales: 13.00 %
- Beneficio industrial: 6.00 %
- IVA: 19.00 %

## T Equipamiento urbano

### TM Mobiliario urbano

#### TMB Bancos, sillas y mesas

**TMB040** Ud Banco de hormigón prefabricado.
Banco modelo 108 "SANTA & COLE", de 87x83x150 cm, con asiento y respaldo de hormigón prefabricado acabado árido visto mediante decapado, fijado a una superficie soporte con elementos de anclaje.
Criterio de valoración económica: El precio no incluye la superficie soporte.
Incluye: Replanteo. Montaje. Eliminación y limpieza del material sobrante.
Criterio de medición de proyecto: Número de unidades previstas, según documentación gráfica de Proyecto.
Criterio de medición de obra: Se medirá el número de unidades realmente ejecutadas según especificaciones de Proyecto.

| Código | Ud | Descripción | Rendimiento | Precio | Importe |
|---|---|---|---|---|---|
| mt52bsc130c | Ud | Banco modelo 108 "SANTA & COLE", de 87x83x150 cm, con asiento y respaldo de hormigón prefabricado acabado árido visto mediante decapado, incluso pernos de anclaje. (material) | 1.000 | 1016295.56 | 1016295.56 |
| mt09reh330 | kg | Mortero de resina epoxi con arena de sílice, de endurecimiento rápido, para relleno de anclajes. (material) | 0.200 | 2989.51 | 597.90 |
| mq04cag010a | h | Camión con grúa de hasta 6 t. (maquinaria) | 0.583 | 35240.78 | 20545.37 |
| mo041 | h | Maestro 1ª construcción de obra civil. (mano de obra) | 0.663 | 8327.21 | 5520.94 |
| mo087 | h | Ayudante construcción de obra civil. (mano de obra) | 0.663 | 6224.80 | 4127.04 |
| % | % | Herramientas | 2 % | 1047086.81 | 20941.74 |
|  |  | Costes directos |  |  | 1068028.55 |
