# Basurero de acero

- Propiedad del archivo: CYPE INGENIEROS, S.A.
- Formato: FIEBDC-3/2002
- Ámbito geográfico: Chile
- Divisa: CHL
- Costes indirectos: 3.00 %
- Gastos generales: 13.00 %
- Beneficio industrial: 6.00 %
- IVA: 19.00 %

## T Equipamiento urbano

### TM Mobiliario urbano

#### TME Basureros

**TME020** Ud Basurero de acero.
Basurero modelo Maya "SANTA & COLE", de 77 cm de altura y 50 litros de capacidad, con cuerpo de acero inoxidable AISI 304 acabado pulido y tapa abatible de acero inoxidable AISI 316 acabado arenado con cerradura de fijación, fijada a una superficie soporte con elementos de anclaje.
Criterio de valoración económica: El precio no incluye la superficie soporte.
Incluye: Replanteo. Montaje. Eliminación y limpieza del material sobrante.
Criterio de medición de proyecto: Número de unidades previstas, según documentación gráfica de Proyecto.
Criterio de medición de obra: Se medirá el número de unidades realmente ejecutadas según especificaciones de Proyecto.

| Código | Ud | Descripción | Rendimiento | Precio | Importe |
|---|---|---|---|---|---|
| mt52psc030a | Ud | Basurero modelo Maya "SANTA & COLE", de 77 cm de altura y 50 litros de capacidad, con cuerpo de acero inoxidable AISI 304 acabado pulido y tapa abatible de acero inoxidable AISI 316 acabado arenado con cerradura de fijación, incluso cubeta interior de ABS y pernos de anclaje. (material) | 1.000 | 556086.25 | 556086.25 |
| mt09reh330 | kg | Mortero de resina epoxi con arena de sílice, de endurecimiento rápido, para relleno de anclajes. (material) | 0.200 | 2989.51 | 597.90 |
| mo041 | h | Maestro 1ª construcción de obra civil. (mano de obra) | 0.350 | 8327.21 | 2914.52 |
| mo087 | h | Ayudante construcción de obra civil. (mano de obra) | 0.350 | 6224.80 | 2178.68 |
| % | % | Herramientas | 2 % | 561777.35 | 11235.55 |
|  |  | Costes directos |  |  | 573012.90 |
