# Estacionamiento para bicicletas, de espuma de poliuretano

- Propiedad del archivo: CYPE INGENIEROS, S.A.
- Formato: FIEBDC-3/2002
- Ámbito geográfico: Chile
- Divisa: CHL
- Costes indirectos: 3.00 %
- Gastos generales: 13.00 %
- Beneficio industrial: 6.00 %
- IVA: 19.00 %

## T Equipamiento urbano

### TM Mobiliario urbano

#### TMI Estacionamientos para bicicletas

**TMI030** Ud Estacionamiento para bicicletas, de espuma de poliuretano.
Estacionamiento para bicicletas modelo Key "SANTA & COLE", para 2 bicicletas, con cuerpo de espuma de poliuretano color rojo, estructura interior de perfiles de acero y base de fundición de aluminio pintada en color gris, fijado a una superficie soporte con elementos de anclaje.
Criterio de valoración económica: El precio no incluye la superficie soporte.
Incluye: Replanteo. Montaje. Eliminación y limpieza del material sobrante.
Criterio de medición de proyecto: Número de unidades previstas, según documentación gráfica de Proyecto.
Criterio de medición de obra: Se medirá el número de unidades realmente ejecutadas según especificaciones de Proyecto.

| Código | Ud | Descripción | Rendimiento | Precio | Importe |
|---|---|---|---|---|---|
| mt52asc040a | Ud | Estacionamiento para bicicletas modelo Key "SANTA & COLE", para 2 bicicletas, con cuerpo de espuma de poliuretano color rojo, estructura interior de perfiles de acero y base de fundición de aluminio pintada en color gris, incluso pernos de anclaje. (material) | 1.000 | 196547.73 | 196547.73 |
| mt09reh330 | kg | Mortero de resina epoxi con arena de sílice, de endurecimiento rápido, para relleno de anclajes. (material) | 0.200 | 2989.51 | 597.90 |
| mo041 | h | Maestro 1ª construcción de obra civil. (mano de obra) | 0.375 | 8327.21 | 3122.70 |
| mo087 | h | Ayudante construcción de obra civil. (mano de obra) | 0.375 | 6224.80 | 2334.30 |
| % | % | Herramientas | 2 % | 202602.63 | 4052.05 |
|  |  | Costes directos |  |  | 206654.68 |
