# Jardinera de resina fenólica

- Propiedad del archivo: CYPE INGENIEROS, S.A.
- Formato: FIEBDC-3/2002
- Ámbito geográfico: Chile
- Divisa: CHL
- Costes indirectos: 3.00 %
- Gastos generales: 13.00 %
- Beneficio industrial: 6.00 %
- IVA: 19.00 %

## T Equipamiento urbano

### TM Mobiliario urbano

#### TMJ Jardineras

**TMJ040** Ud Jardinera de resina fenólica.
Jardinera modelo Plaza "SANTA & COLE", de 70x70x45 cm, con paneles de resina fenólica de color marrón y estructura de perfiles de acero con protección antioxidante y pintura de color negro.
Incluye: Colocación de la jardinera. Eliminación y limpieza del material sobrante.
Criterio de medición de proyecto: Número de unidades previstas, según documentación gráfica de Proyecto.
Criterio de medición de obra: Se medirá el número de unidades realmente ejecutadas según especificaciones de Proyecto.

| Código | Ud | Descripción | Rendimiento | Precio | Importe |
|---|---|---|---|---|---|
| mt52jsc030d | Ud | Jardinera modelo Plaza "SANTA & COLE", de 70x70x45 cm, con paneles de resina fenólica de color marrón y estructura de perfiles de acero con protección antioxidante y pintura de color negro, incluso fondo de malla metálica galvanizada en caliente y cubeta interior de fibra de vidrio. (material) | 1.000 | 901243.24 | 901243.24 |
| mq04cag010a | h | Camión con grúa de hasta 6 t. (maquinaria) | 0.220 | 35240.78 | 7752.97 |
| mo041 | h | Maestro 1ª construcción de obra civil. (mano de obra) | 0.250 | 8327.21 | 2081.80 |
| mo087 | h | Ayudante construcción de obra civil. (mano de obra) | 0.250 | 6224.80 | 1556.20 |
| % | % | Herramientas | 2 % | 912634.21 | 18252.68 |
|  |  | Costes directos |  |  | 930886.89 |
