# Reja de fundición, para protección de alcorque

- Propiedad del archivo: CYPE Ingenieros S.A.
- Formato: FIEBDC-3/2016
- Programa: Generador de precios de la construcción. CYPE Ingenieros, S.A.
- Fecha: 17/05/2024
- Ámbito geográfico: Chile
- Divisa: CHL
- Costes indirectos: 3 %
- Gastos generales: 13 %
- Beneficio industrial: 6 %
- IVA: 19 %

## T Equipamiento urbano

### TM Mobiliario urbano

#### TMA Protecciones de alcorques

**TMA010** Ud Reja de fundición, para protección de alcorque.
Reja modelo Paul Klee "SANTA & COLE", de 100x100 cm, para protección de alcorque, formada por dos piezas de fundición de fierro acabado granallado, fijada a una base de hormigón H20 (20) 20/3, no expuesto a ciclos hielo-deshielo, exposición a sulfatos despreciable, sin requerimiento de permeabilidad, docilidad plástica.
Criterio de valoración económica: El precio incluye la excavación.
Incluye: Replanteo. Excavación con medios manuales. Vaciado de la base de apoyo. Colocación del marco de apoyo. Montaje de la reja. Eliminación y limpieza del material sobrante.
Criterio de medición de proyecto: Número de unidades previstas, según documentación gráfica de Proyecto.
Criterio de medición de obra: Se medirá el número de unidades realmente ejecutadas según especificaciones de Proyecto.

| Código | Ud | Descripción | Rendimiento | Precio | Importe |
|---|---|---|---|---|---|
| mt52rsc010c | Ud | Reja modelo Paul Klee "SANTA & COLE", de 100x100 cm, para protección de alcorque, formada por dos piezas de fundición de fierro acabado granallado. Incluso marco de acero galvanizado. (material) | 1 | 460209.31 | 460209.310 |
| mt10hmf090aieg | m³ | Hormigón simple H20 (20) 20/6, no expuesto a ciclos hielo-deshielo, exposición a sulfatos despreciable, sin requerimiento de permeabilidad, docilidad blanda, con cemento grado normal, preparado en central, según NCh 170.Of85 y ACI 318-08. (material) | 0.25 | 56385.1 | 14096.275 |
| mo041 | h | Maestro 1ª construcción de obra civil. (mano de obra) | 0.25 | 8327.21 | 2081.803 |
| mo087 | h | Ayudante construcción de obra civil. (mano de obra) | 0.35 | 6224.8 | 2178.680 |
| % | % | Herramientas | 2 % | 478566.068 | 9571.321 |
|  |  | Costes directos |  |  | 488137.389 |

Residuos:
- colocación: mt10hmf090aieg; factor de residuo 0.00149175

## Recursos

**mt52rsc010c** Ud Reja modelo Paul Klee "SANTA & COLE"
Datos técnicos: Coste energético 1865.756 MJ; Emisión de CO2 116.343 kg
Residuos:
- embalaje: re150101 Envases de papel y cartón. (componente de residuo); rendimiento 0.086 kg; Código LER 15 01 01; Masa del elemento 1 kg; Volumen 0.001333 m3

**mt10hmf090aieg** m³ Hormigón simple H20 (20) 20/6
Datos técnicos: Coste energético 1840.000 MJ; Emisión de CO2 230.000 kg; Código LER 17 01 01; Masa del elemento 2300 kg; Volumen 1.533333 m3
