# Reja de fundición, para protección de alcorque

- Propiedad del archivo: CYPE Ingenieros S.A.
- Formato: FIEBDC-3/2016
- Programa: Generador de precios de la construcción. CYPE Ingenieros, S.A.
- Fecha: 17/05/2024
- Ámbito geográfico: Chile
- Divisa: CHL
- Costes indirectos: 3 %
- Gastos generales: 13 %
- Beneficio industrial: 6 %
- IVA: 19 %

## T Equipamiento urbano

### TM Mobiliario urbano

#### TMA Protecciones de alcorques

**TMA010** Ud Reja de fundición, para protección de alcorque.
Reja modelo Vassily Kandinsky "SANTA & COLE", de 100x100 cm, para protección de alcorque, formada por dos piezas de fundición de fierro acabado granallado, fijada a una superficie soporte.
Criterio de valoración económica: El precio no incluye la superficie soporte.
Incluye: Replanteo. Colocación del marco de apoyo. Montaje de la reja. Eliminación y limpieza del material sobrante.
Criterio de medición de proyecto: Número de unidades previstas, según documentación gráfica de Proyecto.
Criterio de medición de obra: Se medirá el número de unidades realmente ejecutadas según especificaciones de Proyecto.

| Código | Ud | Descripción | Rendimiento | Precio | Importe |
|---|---|---|---|---|---|
| mt52rsc010g | Ud | Reja modelo Vassily Kandinsky "SANTA & COLE", de 100x100 cm, para protección de alcorque, formada por dos piezas de fundición de fierro acabado granallado. Incluso marco de acero galvanizado. (material) | 1 | 460209.31 | 460209.310 |
| mo087 | h | Ayudante construcción de obra civil. (mano de obra) | 0.1 | 6224.8 | 622.480 |
| % | % | Herramientas | 2 % | 460831.790 | 9216.636 |
|  |  | Costes directos |  |  | 470048.426 |

## Recursos

**mt52rsc010g** Ud Reja modelo Vassily Kandinsky "SANTA & COLE"
Datos técnicos: Coste energético 1744.606 MJ; Emisión de CO2 108.793 kg
Residuos:
- embalaje: re150101 Envases de papel y cartón. (componente de residuo); rendimiento 0.086 kg; Código LER 15 01 01; Masa del elemento 1 kg; Volumen 0.001333 m3
