# Basurero de fundición

- Propiedad del archivo: CYPE Ingenieros S.A.
- Formato: FIEBDC-3/2016
- Programa: Generador de precios de la construcción. CYPE Ingenieros, S.A.
- Fecha: 17/05/2024
- Ámbito geográfico: Chile
- Divisa: CHL
- Costes indirectos: 3 %
- Gastos generales: 13 %
- Beneficio industrial: 6 %
- IVA: 19 %

## T Equipamiento urbano

### TM Mobiliario urbano

#### TME Basureros

**TME010** Ud Basurero de fundición.
Basurero modelo Rodes "SANTA & COLE", de 80 cm de altura y 81 litros de capacidad, con cuerpo de fundición de fierro con protección antioxidante y pintura de color negro y elemento superior de fundición de aluminio con pintura de color gris, fijada a una superficie soporte con elementos de anclaje.
Criterio de valoración económica: El precio no incluye la superficie soporte.
Incluye: Replanteo. Montaje. Eliminación y limpieza del material sobrante.
Criterio de medición de proyecto: Número de unidades previstas, según documentación gráfica de Proyecto.
Criterio de medición de obra: Se medirá el número de unidades realmente ejecutadas según especificaciones de Proyecto.

| Código | Ud | Descripción | Rendimiento | Precio | Importe |
|---|---|---|---|---|---|
| mt52psc020a | Ud | Basurero modelo Rodes "SANTA & COLE", de 80 cm de altura y 81 litros de capacidad, con cuerpo de fundición de fierro con protección antioxidante y pintura de color negro y elemento superior de fundición de aluminio con pintura de color gris, incluso pernos de anclaje. (material) | 1 | 939594.01 | 939594.010 |
| mt09reh330 | kg | Mortero de resina epoxi con arena de sílice, de endurecimiento rápido, para relleno de anclajes. (material) | 0.2 | 2989.51 | 597.902 |
| mq04cag010a | h | Camión con grúa de hasta 6 t. (maquinaria) | 0.22 | 35240.78 | 7752.972 |
| mo041 | h | Maestro 1ª construcción de obra civil. (mano de obra) | 0.35 | 8327.21 | 2914.524 |
| mo087 | h | Ayudante construcción de obra civil. (mano de obra) | 0.35 | 6224.8 | 2178.680 |
| % | % | Herramientas | 2 % | 953038.088 | 19060.762 |
|  |  | Costes directos |  |  | 972098.850 |

Residuos:
- colocación: mt09reh330 Mortero de resina epoxi con arena de sílice, de endurecimiento rápido, para relleno de anclajes; factor de residuo 0.042925

## Recursos

**mt52psc020a** Ud Basurero modelo Rodes "SANTA & COLE"
Datos técnicos: Coste energético 4521.827 MJ; Emisión de CO2 432.057 kg
Residuos:
- embalaje: re150101 Envases de papel y cartón. (componente de residuo); rendimiento 1.584 kg; Código LER 15 01 01; Masa del elemento 1 kg; Volumen 0.001333 m3

**mt09reh330** kg Mortero de resina epoxi con arena de sílice, de endurecimiento rápido, para relleno de anclajes
Datos técnicos: Coste energético 2.251 MJ; Emisión de CO2 0.184 kg; Código LER 17 09 04; Masa del elemento 1 kg; Volumen 0.000667 m3
Residuos:
- embalaje: re170203 Plástico. (componente de residuo); rendimiento 0.003 kg; Código LER 17 02 03; Masa del elemento 1 kg; Volumen 0.001667 m3
