# Estacionamiento para bicicletas, de acero inoxidable

- Propiedad del archivo: CYPE Ingenieros S.A.
- Formato: FIEBDC-3/2016
- Programa: Generador de precios de la construcción. CYPE Ingenieros, S.A.
- Fecha: 17/05/2024
- Ámbito geográfico: Chile
- Divisa: CHL
- Costes indirectos: 3 %
- Gastos generales: 13 %
- Beneficio industrial: 6 %
- IVA: 19 %

## T Equipamiento urbano

### TM Mobiliario urbano

#### TMI Estacionamientos para bicicletas

**TMI010** Ud Estacionamiento para bicicletas, de acero inoxidable.
Estacionamiento para bicicletas modelo Montana "SANTA & COLE" para 4 bicicletas, de 275 cm de longitud, compuesto por 4 soportes de tubo de acero inoxidable AISI 304 acabado esmerilado de 33 mm de diámetro, pletinas en los extremos para fijación al piso y pinza de unión entre dos soportes, de acero inoxidable AISI 304 acabado esmerilado y poliamida de color negro, fijado a una base de hormigón H20 (20) 20/3, no expuesto a ciclos hielo-deshielo, exposición a sulfatos despreciable, sin requerimiento de permeabilidad, docilidad plástica con elementos de anclaje.
Criterio de valoración económica: El precio incluye la excavación.
Incluye: Replanteo. Excavación con medios manuales. Vaciado de la base de apoyo. Montaje. Eliminación y limpieza del material sobrante.
Criterio de medición de proyecto: Número de unidades previstas, según documentación gráfica de Proyecto.
Criterio de medición de obra: Se medirá el número de unidades realmente ejecutadas según especificaciones de Proyecto.

| Código | Ud | Descripción | Rendimiento | Precio | Importe |
|---|---|---|---|---|---|
| mt52asc020a | Ud | Estacionamiento para bicicletas modelo Montana "SANTA & COLE" para 4 bicicletas, de 275 cm de longitud, compuesto por 4 soportes de tubo de acero inoxidable AISI 304 acabado esmerilado de 33 mm de diámetro, pletinas en los extremos para fijación al piso y pinza de unión entre dos soportes, de acero inoxidable AISI 304 acabado esmerilado y poliamida de color negro, incluso pernos de anclaje. (material) | 1 | 1208049.44 | 1208049.440 |
| mt10hmf090aieg | m³ | Hormigón simple H20 (20) 20/6, no expuesto a ciclos hielo-deshielo, exposición a sulfatos despreciable, sin requerimiento de permeabilidad, docilidad blanda, con cemento grado normal, preparado en central, según NCh 170.Of85 y ACI 318-08. (material) | 0.25 | 56385.1 | 14096.275 |
| mt09reh330 | kg | Mortero de resina epoxi con arena de sílice, de endurecimiento rápido, para relleno de anclajes. (material) | 0.2 | 2989.51 | 597.902 |
| mo041 | h | Maestro 1ª construcción de obra civil. (mano de obra) | 0.75 | 8327.21 | 6245.408 |
| mo087 | h | Ayudante construcción de obra civil. (mano de obra) | 0.75 | 6224.8 | 4668.600 |
| % | % | Herramientas | 2 % | 1233657.625 | 24673.153 |
|  |  | Costes directos |  |  | 1258330.778 |

Residuos:
- colocación: mt10hmf090aieg; factor de residuo 0.00149175
- colocación: mt09reh330 Mortero de resina epoxi con arena de sílice, de endurecimiento rápido, para relleno de anclajes; factor de residuo 0.042925

## Recursos

**mt52asc020a** Ud Estacionamiento para bicicletas modelo Montana "SANTA & COLE" para 4 bicicletas
Datos técnicos: Coste energético 1664.021 MJ; Emisión de CO2 247.579 kg
Residuos:
- embalaje: re150101 Envases de papel y cartón. (componente de residuo); rendimiento 3.857 kg; Código LER 15 01 01; Masa del elemento 1 kg; Volumen 0.001333 m3

**mt10hmf090aieg** m³ Hormigón simple H20 (20) 20/6
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
